# REFORMA DE SALAS BLANCAS DE FARMACIA

- Propiedad del archivo: RIB Spain
- Formato: FIEBDC-3/2016
- Programa: Presto 19.02
- Tipo: presupuesto
- Fecha de los precios: 03/07/2017
- Divisa: EUR
Importe: 159160.31

## 01 DEMOLICIONES (19/03/2014)
Importe: 10920.45

**H01TLL00200** u ALFOMBRILLA ENTRE ESPACIOS (19/03/2014)
100 u × 0.87 = 87.00
Alfonbrilla a colocar entre la comunicación de espacios contaminados y no contaminados, para la limpieza de ruedas y calzado. Si es tela sustituir cada día. Medida la unidad colocada

| Código | Ud | Descripción | Rendimiento | Precio | Importe |
|---|---|---|---|---|---|
| MATE00101 | m2 | alfombrilla (material; 19/03/2014) | 1 | 0.5 | 0.50 |
| HTP00100 | h | PEÓN ESPECIAL (mano de obra; 28/03/2014) | 0.02 | 18.28 | 0.37 |
|  |  | Total |  |  | 0.87 |

**H01TLL00101** m2 PLÁSTICO PROTECTOR (19/03/2014)
75 m2 × 3.12 = 234.00
Plástico de separación de obra ó elementos en el interior de la misma, colocado de forma estanca que evite paso de polvo ó corriente de aire contaminado. Totalmente colocado y posterior retirada a vertedero. Medida la superficie del hueco que cubre.

| Código | Ud | Descripción | Rendimiento | Precio | Importe |
|---|---|---|---|---|---|
| HMATE00100 | m2 | plástico protector (material; 19/03/2014) | 1 | 0.2 | 0.20 |
| HTP00100 | h | PEÓN ESPECIAL | 0.16 | 18.28 | 2.92 |
|  |  | Total |  |  | 3.12 |

| Medición | Uds. | Largo | Ancho | Parcial |
|---|---|---|---|---|
|  | 3 | 10 | 2.5 | 75.00 |
| Total |  |  |  | 75 |

**H01ICW00001** m2 DESMONTADO DE INST. DE CLIMATIZACIÓN
109.63 m2 × 1.74 = 190.76
Desmontado de instalación de climatización, ventilación y extracción, y aparatos autónomos (conductos, rejillas, difusores, piezas especiales, etc), incluye el desmontado de instalaciones especiales, sus conducciones e intalaciones, por medios manuales, incluso limpieza y recuperación del material factible de utilización con acopio en almacen de mantenimiento, retirada de escombros a pie de carga, con transporte a vertedero y canon y con p.p. de medios auxiliares, ayudas de albañilería. Medida la superficie del recinto.

| Código | Ud | Descripción | Rendimiento | Precio | Importe |
|---|---|---|---|---|---|
| TP00100 | h | PEÓN ESPECIAL (mano de obra) | 0.03 | 18.9 | 0.57 |
| MK00100 | h | CAMIÓN BASCULANTE (maquinaria) | 0.03 | 25.6 | 0.77 |
| TO02100 | h | OFICIAL 1ª (mano de obra) | 0.02 | 19.85 | 0.40 |
|  |  | Total |  |  | 1.74 |

Claves: tubería, levantar, calefacción, fijación, medio, limpieza, escombro, pie, carga, transporte, auxiliar, vivienda, manual, vertedero

| Medición | Uds. | Largo | Ancho | Parcial |
|---|---|---|---|---|
| Reenvasado | 1 | 3.6 | 3.44 | 12.38 |
|  | 1 | 1.15 | 0.66 | 0.76 |
| vestíbulo | 1 | 4 | 1.61 | 6.44 |
|  | 1 | 1.84 | 1.68 | 3.09 |
| almacén materia prima | 1 | 7.88 | 7.43 | 58.55 |
| almacén citostáticos | 1 | 6.43 | 3.1 | 19.93 |
| pasillo | 1 | 3.1 | 1.45 | 4.50 |
| salida pr.elaborado | 1 | 2.15 | 1.85 | 3.98 |
| Subtotal |  |  |  | 109.63 |
| Total |  |  |  | 109.63 |

**H01IEW00055** m2 DESMONTADO INST. ELÉCTRICA
109.63 m2 × 1.29 = 141.42
Desmontado de instalación eléctrica completa, formada por: cajas de proteccion, interruptores, circuitos, puntos de luz, tomas de corriente, etc., incluso p.p. de ayudas de albañilería, carga y transporte de material sobrante a vertedero. Medida la superficie del recinto.

| Código | Ud | Descripción | Rendimiento | Precio | Importe |
|---|---|---|---|---|---|
| TO01800 | h | OF. 1ª ELECTRICISTA (mano de obra) | 0.02 | 19.85 | 0.40 |
| TP00100 | h | PEÓN ESPECIAL | 0.02 | 18.9 | 0.38 |
| MK00100 | h | CAMIÓN BASCULANTE | 0.02 | 25.6 | 0.51 |
|  |  | Total |  |  | 1.29 |

| Medición | Uds. | Largo | Ancho | Parcial |
|---|---|---|---|---|
| Reenvasado | 1 | 3.6 | 3.44 | 12.38 |
|  | 1 | 1.15 | 0.66 | 0.76 |
| vestíbulo | 1 | 4 | 1.61 | 6.44 |
|  | 1 | 1.84 | 1.68 | 3.09 |
| almacén materia prima | 1 | 7.88 | 7.43 | 58.55 |
| almacén citostáticos | 1 | 6.43 | 3.1 | 19.93 |
| pasillo | 1 | 3.1 | 1.45 | 4.50 |
| salida pr.elaborado | 1 | 2.15 | 1.85 | 3.98 |
| Subtotal |  |  |  | 109.63 |
| Total |  |  |  | 109.63 |

**H01IPIW00001** m2 DESMONTADO DE INST. DE CONTRA INCENDIOS
109.63 m2 × 0.68 = 74.55
Desmontado de la instalación contra incendios existente, incluye detectores, tubos y líneas, mangueras, extintores, tuberías hasta vertedero. el material reutilizable será desmontado y copiado en el almacén de mantenimiento.

| Código | Ud | Descripción | Rendimiento | Precio | Importe |
|---|---|---|---|---|---|
| TO02100 | h | OFICIAL 1ª | 0.002 | 19.85 | 0.04 |
| TP00100 | h | PEÓN ESPECIAL | 0.02 | 18.9 | 0.38 |
| MK00100 | h | CAMIÓN BASCULANTE | 0.01 | 25.6 | 0.26 |
|  |  | Total |  |  | 0.68 |

| Medición | Uds. | Largo | Ancho | Parcial |
|---|---|---|---|---|
| Reenvasado | 1 | 3.6 | 3.44 | 12.38 |
|  | 1 | 1.15 | 0.66 | 0.76 |
| vestíbulo | 1 | 4 | 1.61 | 6.44 |
|  | 1 | 1.84 | 1.68 | 3.09 |
| almacén materia prima | 1 | 7.88 | 7.43 | 58.55 |
| almacén citostáticos | 1 | 6.43 | 3.1 | 19.93 |
| pasillo | 1 | 3.1 | 1.45 | 4.50 |
| salida pr.elaborado | 1 | 2.15 | 1.85 | 3.98 |
| Subtotal |  |  |  | 109.63 |
| Total |  |  |  | 109.63 |

**01KMP90001** m2 DEMOLICIÓN SELECTIVA M. MANUALES DE PUERTA DE MADERA
5.32 m2 × 7.56 = 40.22
Demolición selectiva con medios manuales de puerta de madera con precerco. Medida la superficie de fuera a fuera del precerco.

| Código | Ud | Descripción | Rendimiento | Precio | Importe |
|---|---|---|---|---|---|
| TP00100 | h | PEÓN ESPECIAL | 0.4 | 18.9 | 7.56 |
|  |  | Total |  |  | 7.56 |

| Medición | Uds. | Largo | Alto | Parcial |
|---|---|---|---|---|
| almacén citostáticos | 1 | 1.28 | 2.08 | 2.66 |
| almacén materia prima | 1 | 1.28 | 2.08 | 2.66 |
| Subtotal |  |  |  | 5.32 |
| Total |  |  |  | 5.32 |

**01KAP90002-r** m2 DESMONTE SELECTIVA M. MANUALES DE PUERTA DE ACERO
23.25 m2 × 15.12 = 351.54
Desmonte selectivo con medios manuales de puerta de acero. Medida la superficie de fuera a fuera del cerco.

| Código | Ud | Descripción | Rendimiento | Precio | Importe |
|---|---|---|---|---|---|
| TP00100 | h | PEÓN ESPECIAL | 0.8 | 18.9 | 15.12 |
|  |  | Total |  |  | 15.12 |

| Medición | Uds. | Largo | Alto | Parcial |
|---|---|---|---|---|
| puertas RF | 3 | 1.3 | 2.08 | 8.11 |
|  | 1 | 1.04 | 2.08 | 2.16 |
| puertas | 5 | 1.04 | 2.08 | 10.82 |
| farmacotecnia | 1 | 1.04 | 2.08 | 2.16 |
| Subtotal |  |  |  | 23.25 |
| Total |  |  |  | 23.25 |

**01RTE90200** m2 DEMOLICIÓN SELECTIVA DE TECHO DE PLACAS ACÚSTICAS CONGLOMERADAS
101.15 m2 × 10.21 = 1032.74
Demolición selectiva de techo de placas acústicas conglomeradas, . Medida la superficie inicial.

| Código | Ud | Descripción | Rendimiento | Precio | Importe |
|---|---|---|---|---|---|
| TP00100 | h | PEÓN ESPECIAL | 0.54 | 18.9 | 10.21 |
|  |  | Total |  |  | 10.21 |

| Medición | Uds. | Largo | Ancho | Parcial |
|---|---|---|---|---|
| almacén materia prima | 1 | 7.88 | 7.43 | 58.55 |
| almacén citostáticos | 1 | 6.43 | 3.1 | 19.93 |
| vestíbulo | 1 | 4 | 1.61 | 6.44 |
|  | 1 | 1.84 | 1.68 | 3.09 |
| reenvasado | 1 | 3.6 | 3.44 | 12.38 |
|  | 1 | 1.15 | 0.66 | 0.76 |
| Subtotal |  |  |  | 101.15 |
| Total |  |  |  | 101.15 |

**01RTL90100-r** m2 DEMOLICIÓN SELECTIVA DE TECHO DE PANEL SANDWICH
8.48 m2 × 226.8 = 1923.26
Demolición selectiva de techo de placas de panel sandwich en techo. Medida la superficie inicial.

| Código | Ud | Descripción | Rendimiento | Precio | Importe |
|---|---|---|---|---|---|
| TP00100 | h | PEÓN ESPECIAL | 12 | 18.9 | 226.80 |
|  |  | Total |  |  | 226.8 |

| Medición | Uds. | Largo | Ancho | Parcial |
|---|---|---|---|---|
| pasillo | 1 | 3.1 | 1.45 | 4.50 |
| salida prod.elaborado | 1 | 2.15 | 1.85 | 3.98 |
| Subtotal |  |  |  | 8.48 |
| Total |  |  |  | 8.48 |

**01ALH90010** m2 DEMOLICIÓN MASIVA M. MANUALES DE PARTICIÓN INTERIOR CITARA L/H
109.32 m2 × 20.79 = 2272.76
Demolición masiva con medios manuales de partición interior de citara de ladrillo hueco con guarncido de yeso. Medida la superfice inicial deduciendo huecos.

| Código | Ud | Descripción | Rendimiento | Precio | Importe |
|---|---|---|---|---|---|
| TP00100 | h | PEÓN ESPECIAL | 1.1 | 18.9 | 20.79 |
|  |  | Total |  |  | 20.79 |

| Medición | Uds. | Largo | Alto | Parcial |
|---|---|---|---|---|
| + | 1 | 4.16 | 4 | 16.64 |
|  | 1 | 3.15 | 4 | 12.60 |
|  | 1 | 7.88 | 4 | 31.52 |
| = | 1 | 3.1 | 4 | 12.40 |
|  | 1 | 7.43 | 4 | 29.72 |
|  | 1 | 1.61 | 4 | 6.44 |
| Subtotal |  |  |  | 109.32 |
| Total |  |  |  | 109.32 |

**01KLM90001-r** m2 DEMOLICIÓN SELECTIVA M. MAN. DE PARED DE PANEL SANDWICH
71.07 m2 × 18.9 = 1343.22
Demolición selectiva con medios manuales de pared de panel sandwich. Incluso perfil sanitario vertical y horizontales.Medida la superficie desmontada.

| Código | Ud | Descripción | Rendimiento | Precio | Importe |
|---|---|---|---|---|---|
| TP00100 | h | PEÓN ESPECIAL | 1 | 18.9 | 18.90 |
|  |  | Total |  |  | 18.9 |

| Medición | Uds. | Largo | Alto | Parcial |
|---|---|---|---|---|
|  | 2 | 3.94 | 2.5 | 19.70 |
|  | 1 | 1.45 | 2.5 | 3.63 |
|  | 1 | 4.64 | 2.5 | 11.60 |
|  | 1 | 6.2 | 2.5 | 15.50 |
|  | 1 | 1.84 | 2.5 | 4.60 |
| apertura de puerta | 1 | 1.04 | 2.08 | 2.16 |
| farmacotecnia | 1 | 5.55 | 2.5 | 13.88 |
| Subtotal |  |  |  | 71.07 |
| Total |  |  |  | 71.07 |

**01RSL90001** m2 DEMOLICIÓN SELECTIVA M. MANUALES DE SOLADO DE MATERIAL LIGERO
35.2 m2 × 4.27 = 150.30
Demolición selectiva con medios manuales de solado de material ligero y rodapié de madera. Medida la superficie inicial.

| Código | Ud | Descripción | Rendimiento | Precio | Importe |
|---|---|---|---|---|---|
| TP00100 | h | PEÓN ESPECIAL | 0.226 | 18.9 | 4.27 |
|  |  | Total |  |  | 4.27 |

| Medición | Uds. | Largo | Ancho | Parcial |
|---|---|---|---|---|
| pasillo | 1 | 3.1 | 1.45 | 4.50 |
| producto elaborado | 1 | 6.85 | 3.9 | 26.72 |
| salida prod.elaborado | 1 | 2.15 | 1.85 | 3.98 |
| Subtotal |  |  |  | 35.20 |
| Total |  |  |  | 35.2 |

**06RLA00300** m2 APERTURA DE HUECO HASTA 1 m EN CITARA DE LAD. HUECO
2.16 m2 × 72.46 = 156.51
Apertura de hueco hasta 1 m de anchura, en citara de ladrillo hueco con revestimiento continuo, formado por: recortado, demolición, aristado, recibido y acoplado de cerco, incluso acabado del revestimiento. Medida la superficie del hueco terminado.

| Código | Ud | Descripción | Rendimiento | Precio | Importe |
|---|---|---|---|---|---|
| TO00100 | h | OF. 1ª ALBAÑILERÍA | 0.8 | 19.85 | 15.88 |
| TP00100 | h | PEÓN ESPECIAL | 0.4 | 18.9 | 7.56 |
| 01ALH90001 | m2 | DEMOLICIÓN SELECTIVA M. MANUALES DE CITARA DE L/H | 1.1 | 15.12 | 16.63 |
| 06WWR80010 | m2 | RECIBIDO DE CERCOS EN DIVISIONES INTERIORES (MUROS) | 1 | 31.56 | 31.56 |
| WW00300 | u | MATERIAL COMPLEMENTARIO O PZAS. ESPECIALES (material) | 1.5 | 0.55 | 0.83 |
|  |  | Total |  |  | 72.46 |

| Medición | Uds. | Largo | Ancho | Parcial |
|---|---|---|---|---|
|  | 1 | 1.04 | 2.08 | 2.16 |
| Total |  |  |  | 2.16 |

**H01TLE00154-r** m3 TRANSPORTE INT FARMACIA (28/03/2014)
31.12 m3 × 69.46 = 2161.60
Transporte en interior de Farmacia, de escombros de obra sobre carretilla con cobertor no transparente ó sacos cerrados, ruedas de carretillas limpias. Medido el volumen teórico del elemento a demoler antes de su demolición

| Código | Ud | Descripción | Rendimiento | Precio | Importe |
|---|---|---|---|---|---|
| HTP00100 | h | PEÓN ESPECIAL | 3.8 | 18.28 | 69.46 |
|  |  | Total |  |  | 69.46 |

| Medición | Uds. | Largo | Ancho | Parcial |
|---|---|---|---|---|
| Instalaciones | 1 | 109.63 | 0.05 | 5.48 |
| Puertas | 1 | 5.32 | 0.05 | 0.27 |
|  | 1 | 10.28 | 0.05 | 0.51 |
| Techo | 1 | 101.15 | 0.03 | 3.03 |
|  | 1 | 8.48 | 0.1 | 0.85 |
| Paredes | 1 | 109.32 | 0.15 | 16.40 |
|  | 1 | 71.07 | 0.06 | 4.26 |
| hueco | 1 | 2.16 | 0.15 | 0.32 |
| Subtotal |  |  |  | 31.12 |
| Total |  |  |  | 31.12 |

**17RRR00340** m3 RETIRADA EN CONTENEDOR 3 m3 RESIDUOS MIXTOS N.P. 10 km
31.12 m3 × 24.44 = 760.57
Retirada en contenedor de 3 m3 de residuos mixtos en obra de nueva planta a planta de valorización situada a una distancia máxima de 10 km, formada por: carga, transporte a planta, descarga y canon de gestión. Medido el volumen esponjado.

| Código | Ud | Descripción | Rendimiento | Precio | Importe |
|---|---|---|---|---|---|
| TP00100 | h | PEÓN ESPECIAL | 0.05 | 18.9 | 0.95 |
| ER00100 | m3 | CANON GESTION DE RESIDUOS MIXTOS (material) | 1 | 12.5 | 12.50 |
| MK00400 | m3 | TRANSPORTE EN CONTENEDOR (maquinaria) | 1 | 10.99 | 10.99 |
|  |  | Total |  |  | 24.44 |

| Medición | Uds. | Largo | Ancho | Parcial |
|---|---|---|---|---|
| Instalaciones | 1 | 109.63 | 0.05 | 5.48 |
| Puertas | 1 | 5.32 | 0.05 | 0.27 |
|  | 1 | 10.28 | 0.05 | 0.51 |
| Techo | 1 | 101.15 | 0.03 | 3.03 |
|  | 1 | 8.48 | 0.1 | 0.85 |
| Paredes | 1 | 109.32 | 0.15 | 16.40 |
|  | 1 | 71.07 | 0.06 | 4.26 |
| hueco | 1 | 2.16 | 0.15 | 0.32 |
| Subtotal |  |  |  | 31.12 |
| Total |  |  |  | 31.12 |

## 02 CERRAMIENTOS Y REVESTIMIENTOS
Importe: 30177.17

**02.01** m² MAMPARA PARED 60 (20/05/2021)
182.01 m² × 79.5 = 14469.80
Cerramiento de las salas blancas a base de plafones monolíticos de 60 mm, color blanco, formados por dos caras externas de chapa de acero galvanizado de 0.6 mm , entre las que se interpondrá plancha de poliuretano o otro material similar que le aporte consistencia y robustez, y que le confiera calidades aislantes y resistentes al fuego M1 según UNE 23.727-90, EI-90. El diseño de la soportación y las propias características de los paneles permitirán un cerramiento liso y continuo. Todas las juntas deberán ir siliconadas con silicona fungicida. Medida la superficie ejecutada

| Medición | Uds. | Largo | Alto | Parcial |
|---|---|---|---|---|
| = | 1 | 11.9 | 2.5 | 29.75 |
|  | 1 | 8.7 | 2.5 | 21.75 |
|  | 1 | 2.53 | 2.5 | 6.33 |
|  | 1 | 3.08 | 2.5 | 7.70 |
|  | 1 | 6.81 | 2.5 | 17.03 |
|  | 5 | 0.85 | 2.5 | 10.63 |
| + | 1 | 0.66 | 2.5 | 1.65 |
|  | 2 | 0.85 | 2.5 | 4.25 |
|  | 1 | 3.49 | 2.5 | 8.73 |
|  | 1 | 2.58 | 2.5 | 6.45 |
|  | 1 | 5.24 | 2.5 | 13.10 |
|  | 1 | 1.82 | 2.5 | 4.55 |
|  | 1 | 3.99 | 2.5 | 9.98 |
|  | 1 | 5.36 | 2.5 | 13.40 |
|  | 1 | 3.23 | 2.5 | 8.08 |
| farmacotecnia | 1 | 5.55 | 2.5 | 13.88 |
| pilar cto sucio | 2 | 0.52 | 2.5 | 2.60 |
|  | 1 | 0.86 | 2.5 | 2.15 |
| Subtotal |  |  |  | 182.01 |
| Total |  |  |  | 182.01 |

**02.02** m² MAMPARA TECHO 70 (20/05/2021)
93.63 m² × 72.5 = 6788.18
Falso techo de las salas blancas a base de plafones monolíticos de 70 mm, colo blanco, formados por dos caras externas de chapa de acero galvanizado de 0.6 mm , entre las que se interpondrá plancha de poliuretano o otro material similar que le aporte consistencia y robustez, y que le confiera calidades aislantes y resistentes al fuego M1 según UNE 23.727-90, EI-90. El diseño de la soportación y las propias características de los paneles permitirán un cerramiento liso y continuo. Todas las juntas deberán ir siliconadas con silicona fungicida. Medida la superficie ejecutada.

| Medición | Uds. | Largo | Ancho | Parcial |
|---|---|---|---|---|
|  | 1 | 11.96 | 4.16 | 49.75 |
|  | 1 | 1.88 | 3.74 | 7.03 |
|  | 1 | 1.88 | 3.25 | 6.11 |
|  | 1 | 6.87 | 6 | 41.22 |
| EXISTENTE | -1 | 4 | 2.62 | -10.48 |
| Subtotal |  |  |  | 93.63 |
| Total |  |  |  | 93.63 |

**02.03** m PERFIL SANITARIO (20/05/2021)
141.82 m × 14.5 = 2056.39
Suministro e instalación de escocia cóncava, de radio 50 mm. Aluminio lacado blanco. En uniones suelo-paredes-techo

| Medición | Uds. | Largo | Ancho | Parcial |
|---|---|---|---|---|
| Almacén de materia prima, citostáticos y limpio | 2 | 2.11 | 2 | 8.44 |
|  | 2 | 5.36 | 2 | 21.44 |
| Cto sucio | 2 | 3.74 | 2 | 14.96 |
|  | 2 | 1.77 |  | 3.54 |
| Producto acabado | 1 | 6 | 2 | 12.00 |
|  | 1 | 3.99 | 2 | 7.98 |
|  | 1 | 5.97 | 2 | 11.94 |
|  | 1 | 3.34 | 2 | 6.68 |
| Despacho farmacéuticos | 1 | 2.57 | 2 | 5.14 |
|  | 1 | 3.89 | 2 | 7.78 |
| Intercambio | 1 | 7.82 | 2 | 15.64 |
|  | 3 | 0.85 | 2 | 5.10 |
|  | 1 | 3.67 | 2 | 7.34 |
| Reenvasado | 1 | 0.66 | 2 | 1.32 |
|  | 1 | 1.16 | 2 | 2.32 |
| farmacotecnia | 2 | 2.55 | 2 | 10.20 |
| Subtotal |  |  |  | 141.82 |
| Total |  |  |  | 141.82 |

**02.04** ud PERFIL SANITARIO DE ESQUINA (20/05/2021)
112.5 ud × 22.5 = 2531.25
Suministro e instalación de perfil de esquina convexa de radio 50 mm en aluminio color blanco.

| Medición | Uds. | Ancho | Parcial |
|---|---|---|---|
| Almacén de materia prima, citostáticos y limpio | 8 | 2.5 | 20.00 |
| Cto sucio | 8 | 2.5 | 20.00 |
| Producto acabado | 8 | 2.5 | 20.00 |
| Despacho farmacéuticos | 3 | 2.5 | 7.50 |
| Intercambio | 11 | 2.5 | 27.50 |
| Reenvasado | 3 | 2.5 | 7.50 |
| farmacotecnia | 4 | 2.5 | 10.00 |
| Subtotal |  |  | 112.50 |
| Total |  |  | 112.5 |

**H11MPW00101-a** m² COLOCACION PUERTA PASO SIMPLE EXISTENTE
4.32 m² × 46.51 = 200.92
Colocación de bastidor y puerta de paso metálica simple hoja, existente procedente de desmontado, incluso colgado. Medida la unidad

| Código | Ud | Descripción | Rendimiento | Precio | Importe |
|---|---|---|---|---|---|
| TO01500 | h | OF. 1ª CARPINTERÍA (mano de obra) | 2.3 | 19.85 | 45.66 |
| WW00300 | u | MATERIAL COMPLEMENTARIO O PZAS. ESPECIALES | 1 | 0.55 | 0.55 |
| WW00400 | u | PEQUEÑO MATERIAL (material) | 1 | 0.3 | 0.30 |
|  |  | Total |  |  | 46.51 |

| Medición | Uds. | Largo | Ancho | Parcial |
|---|---|---|---|---|
| Despacho farmacéuticos | 1 | 1.04 | 2.08 | 2.16 |
| Cuarto sucio | 1 | 1.04 | 2.08 | 2.16 |
| Subtotal |  |  |  | 4.32 |
| Total |  |  |  | 4.32 |

**H11MPW00101-B** m² COLOCACION PUERTA PASO DOBLE EXISTENTE
2.67 m² × 50.48 = 134.78
Colocación de bastidor y puerta de paso metálica doble hoja, existente procedente de desmontado, incluso colgado. Medida la unidad

| Código | Ud | Descripción | Rendimiento | Precio | Importe |
|---|---|---|---|---|---|
| TO01500 | h | OF. 1ª CARPINTERÍA | 2.5 | 19.85 | 49.63 |
| WW00300 | u | MATERIAL COMPLEMENTARIO O PZAS. ESPECIALES | 1 | 0.55 | 0.55 |
| WW00400 | u | PEQUEÑO MATERIAL | 1 | 0.3 | 0.30 |
|  |  | Total |  |  | 50.48 |

| Medición | Uds. | Largo | Ancho | Parcial |
|---|---|---|---|---|
| Intercambio | 1 | 1.27 | 2.1 | 2.67 |
| Total |  |  |  | 2.67 |

**10SLS00005** m² SOLADO CON PVC EN ROLLOS, CON ADHESIVO
96.41 m² × 28.51 = 2748.65
Solado con PVC en rollos, recibido con adhesivo sobre capa de mortero M10 (1;4) de 3 cm de espesor, incluso p.p. de pasta de alisado y limpieza; construido según CTE. Medida la superficie ejecutada.

| Código | Ud | Descripción | Rendimiento | Precio | Importe |
|---|---|---|---|---|---|
| ATC00100 | h | CUADRILLA ALBAÑILERÍA, FORMADA POR OFICIAL 1ª Y PEÓN ESP. (mano de obra) | 0.25 | 38.75 | 9.69 |
| TO00300 | h | OF. 1ª COLOCADOR (mano de obra) | 0.1 | 19.85 | 1.99 |
| AGM00300 | m3 | MORTERO DE CEMENTO M10 (1:4) CEM II/A-L 32,5 N (material) | 0.031 | 63.7 | 1.97 |
| GP00100 | kg | PASTA ADHESIVA (material) | 1 | 0.22 | 0.22 |
| GP00300 | m2 | PASTA NIVELADORA (material) | 1 | 1.55 | 1.55 |
| RS07300 | m2 | SOLERIA LINÓLEO ROLLO (material) | 1.01 | 12.96 | 13.09 |
|  |  | Total |  |  | 28.51 |

| Medición | Uds. | Largo | Ancho | Parcial |
|---|---|---|---|---|
|  | 1 | 11.9 | 4.04 | 48.08 |
|  | 1 | 3.7 | 1.76 | 6.51 |
|  | 1 | 3.2 | 1.82 | 5.82 |
|  | 1 | 6 | 6 | 36.00 |
| Subtotal |  |  |  | 96.41 |
| Total |  |  |  | 96.41 |

**H10TET90008** m² TECHO PLACAS DE ESCAYOLA, FAJEADO Y PINTADO
33.79 m² × 22.59 = 763.32
Techo de plancha de escayola desmontable de medidas 60 x 60 cm, acabado fisurado descolgado y fajeado perimetral liso, suspendida de elementos metálicos vistos, incluso p.p. de remate con paramentos y accesorios de fijación, incluido pintado de fajeado. Medida la superficie ejecutada.

| Código | Ud | Descripción | Rendimiento | Precio | Importe |
|---|---|---|---|---|---|
| TO00500 | h | OF. 1ª ESCAYOLISTA (mano de obra) | 0.55 | 19.85 | 10.92 |
| TP00100 | h | PEÓN ESPECIAL | 0.07 | 18.9 | 1.32 |
| RT01550 | m2 | PLACA ESCAYOLA LISA DESMONTABLE (material) | 0.82 | 5.45 | 4.47 |
| WW00400 | u | PEQUEÑO MATERIAL | 2 | 0.3 | 0.60 |
| AGP00100 | m3 | PASTA DE ESCAYOLA (material) | 0.001 | 182.96 | 0.18 |
| RT01500 | m2 | PLACA ESCAYOLA LISA (material) | 0.25 | 3.85 | 0.96 |
| TO01005 | h | OF. 2ª PINTOR (mano de obra) | 0.09 | 19.35 | 1.74 |
| PP00100 | kg | PINTURA PLÁSTICA (material) | 0.45 | 1.7 | 0.77 |
| PW00300 | kg | SELLADORA (material) | 0.35 | 4.2 | 1.47 |
| PW10070 | kg | COLORANTE ADECUADO CARTA (material) | 0.05 | 3.1 | 0.16 |
|  |  | Total |  |  | 22.59 |

| Medición | Uds. | Largo | Ancho | Parcial |
|---|---|---|---|---|
| Zona Intercambio | 1 | 7.82 | 3.67 | 28.70 |
|  | 1 | 1.05 | 0.85 | 0.89 |
|  | 1 | 0.71 | 0.85 | 0.60 |
| reenvasado | 1 | 3.6 | 1 | 3.60 |
| Subtotal |  |  |  | 33.79 |
| Total |  |  |  | 33.79 |

**06DTD00002** m2 TABICÓN DE LADRILLO H/D 7 cm
14.4 m2 × 12.07 = 173.81
Tabicón de ladrillo cerámico hueco doble 24x11,5x7 cm, recibido con mortero M5 de cemento CEM II/A-L 32,5 N, con plastificante; según CTE. Medido a cinta corrida.

| Código | Ud | Descripción | Rendimiento | Precio | Importe |
|---|---|---|---|---|---|
| TO00100 | h | OF. 1ª ALBAÑILERÍA | 0.3 | 19.85 | 5.96 |
| TP00100 | h | PEÓN ESPECIAL | 0.15 | 18.9 | 2.84 |
| AGM00800 | m3 | MORTERO DE CEMENTO M5 (1:6) CEM II/A-L 32,5 N + PLAST. (material) | 0.014 | 56.2 | 0.79 |
| FL00400 | mu | LADRILLO CERÁM. HUECO DOBLE 24x11,5x7 cm (material) | 0.037 | 66.99 | 2.48 |
|  |  | Total |  |  | 12.07 |

| Medición | Uds. | Largo | Alto | Parcial |
|---|---|---|---|---|
| REENVASADO | 1 | 3.6 | 4 | 14.40 |
| Total |  |  |  | 14.4 |

**10CGG00008** m2 GUARNECIDO Y ENLUCIDO MAESTREADO EN PAREDES, YESO
28.8 m2 × 8.21 = 236.45
Guarnecido y enlucido maestrado en paredes, con pasta de yeso YG e YF, incluso limpieza,humedecido del paramento y maestras cada 1,50 m. Medida la superficie a cinta corrida desde la arista superior del rodapié.

| Código | Ud | Descripción | Rendimiento | Precio | Importe |
|---|---|---|---|---|---|
| TO01200 | h | OF. 1ª YESERO (mano de obra) | 0.3 | 19.85 | 5.96 |
| AGY00100 | m3 | PASTA DE YESO NEGRO YG (material) | 0.015 | 111.05 | 1.67 |
| AGY00200 | m3 | PASTA DE YESO BLANCO YF (material) | 0.005 | 115.2 | 0.58 |
|  |  | Total |  |  | 8.21 |

| Medición | Uds. | Largo | Alto | Parcial |
|---|---|---|---|---|
| REENVASADO | 2 | 3.6 | 4 | 28.80 |
| Total |  |  |  | 28.8 |

**13IPP00001** m2 PINTURA PLÁSTICA LISA SOBRE LADRILLO, YESO O CEMENTO
18 m2 × 4.09 = 73.62
Pintura plastica lisa sobre paramentos horizontales y verticales de ladrillo, yeso o cemento,formada por: lijado y limpieza del soporte, mano de fondo, plastecido, nueva mano de fondo y dos manos de acabado. Medida la superficie ejecutada.

| Código | Ud | Descripción | Rendimiento | Precio | Importe |
|---|---|---|---|---|---|
| TO01000 | h | OF. 1ª PINTOR (mano de obra) | 0.09 | 19.85 | 1.79 |
| PP00100 | kg | PINTURA PLÁSTICA | 0.45 | 1.7 | 0.77 |
| PW00300 | kg | SELLADORA | 0.35 | 4.2 | 1.47 |
| WW00400 | u | PEQUEÑO MATERIAL | 0.2 | 0.3 | 0.06 |
|  |  | Total |  |  | 4.09 |

| Medición | Uds. | Largo | Alto | Parcial |
|---|---|---|---|---|
| REENVASADO | 2 | 3.6 | 2.5 | 18.00 |
| Total |  |  |  | 18 |

## 03 CARPINTERIA (18/05/2015)
Importe: 2974.96

**11AVF00126-r** m2 VENTANA FIJA
3 m2 × 38.43 = 115.29
Ventana fija bi-enrasadas y selladas herméticamente. El montante debe ser sin perfiles de unión y con tratamiento anti condensación ,incluso junquillos cantoneras, patillas de fijación, vidrio climalit y doble vidrio de 5mm., juntas de estanqueidad de neopreno y p.p. de sellado de juntas con masilla elástica; Medida de fuera a fuera del cerco.

| Código | Ud | Descripción | Rendimiento | Precio | Importe |
|---|---|---|---|---|---|
| TP00100 | h | PEÓN ESPECIAL | 0.2 | 18.9 | 3.78 |
| KA05100 | m2 | VENTANA FIJA AC. GALVANIZADO (T-II) (material) | 1 | 28.9 | 28.90 |
| RW01900 | m | JUNTA DE SELLADO (material) | 4 | 1.3 | 5.20 |
| WW00300 | u | MATERIAL COMPLEMENTARIO O PZAS. ESPECIALES | 1 | 0.55 | 0.55 |
|  |  | Total |  |  | 38.43 |

| Medición | Uds. | Largo | Alto | Parcial |
|---|---|---|---|---|
| Despacho farmacéuticos | 1 | 3 | 1 | 3.00 |
| Total |  |  |  | 3 |

**11APC00125-r** m2 PUERTA CORREDERA AC. GALVANIZADO
2.75 m2 × 51.15 = 140.66
Puerta de hojas correderas ejecutada con perfiles conformados en frío de acero galvanizado, color blanco, de espesor mínimo 0,8 mm, Las hojas deben ser del mismo tipo que los montados en las paredes. incluso junquillos, cantoneras, patillas de fijación, juntas de estanqueidad de neopreno, herrajes de deslizamiento, cierre y seguridad y p.p. de sellado de juntas con masilla elástica. Medida la superficie de la hoja

| Código | Ud | Descripción | Rendimiento | Precio | Importe |
|---|---|---|---|---|---|
| TP00100 | h | PEÓN ESPECIAL | 0.17 | 18.9 | 3.21 |
| KA02100 | m2 | PUERTA CORREDERA AC. GALVANIZADO (T-III) (material) | 1 | 43.49 | 43.49 |
| RW01900 | m | JUNTA DE SELLADO | 3 | 1.3 | 3.90 |
| WW00300 | u | MATERIAL COMPLEMENTARIO O PZAS. ESPECIALES | 1 | 0.55 | 0.55 |
|  |  | Total |  |  | 51.15 |

| Medición | Uds. | Largo | Ancho | Parcial |
|---|---|---|---|---|
| Almacén de materia prima, citostáiticos limpia | 1 | 1.35 | 2.04 | 2.75 |
| Total |  |  |  | 2.75 |

**03.04** ud MOTORIZACION DE PUERTA CORREDERA (20/05/2021)
1 ud × 1800 = 1800.00
Suministro e instalación de motor de la firma ASSA ABLOY para accionamiento de puerta corredera

| Medición | Uds. | Parcial |
|---|---|---|
| Almacén de materia prima, citostáiticos limpia | 1 | 1.00 |
| Total |  | 1 |

**H14MCC00012** u MUEBLE TABLERO AGLOMERADO 0.90m.
1 u × 126.97 = 126.97
Mueble de madera, construido con tablero aglomerado, forrado con laminado plastificado, de 1.20m. de longitud, con dos puertas abatibles y balda inferior, incluso herrajes y colocación.

| Código | Ud | Descripción | Rendimiento | Precio | Importe |
|---|---|---|---|---|---|
| TO01500 | h | OF. 1ª CARPINTERÍA | 0.2 | 19.85 | 3.97 |
| DC00300 | u | MUEBLE SOPORTE FREGADERO AGLOM. PLAST. 1,20 mm (material) | 1 | 123 | 123.00 |
|  |  | Total |  |  | 126.97 |

| Medición | Uds. | Parcial |
|---|---|---|
| Cuarto sucio | 1 | 1.00 |
| Total |  | 1 |

**H14MCC00020** m ENCIMERA TABLERO ALTA DENSIDAD. PATAS METÁLICAS (18/05/2015)
6.35 m × 124.73 = 792.04
Encimera de tablero de madera de alta densidad HDM, de 12 mm de espesor, reforzada, patas metálicas ó fijación mediante garras de acero inoxidable a pared. incluso hueco para empotrar fregadero. zócalo de intersección con pared según caso. totalmente colocada.

| Código | Ud | Descripción | Rendimiento | Precio | Importe |
|---|---|---|---|---|---|
| TP00100 | h | PEÓN ESPECIAL | 0.25 | 18.9 | 4.73 |
| HDC002001 | u | ENCIMERA TABLERO HDM CON SOPORTE (material; 18/05/2015) | 0.8 | 150 | 120.00 |
|  |  | Total |  |  | 124.73 |

| Medición | Uds. | Largo | Parcial |
|---|---|---|---|
| Intermedia | 1 | 3.85 | 3.85 |
|  | 1 | 1.6 | 1.60 |
| Cuarto sucio | 1 | 0.9 | 0.90 |
| Subtotal |  |  | 6.35 |
| Total |  |  | 6.35 |

## 04 INSTALACION ELECTRICA (01/04/2014)
Importe: 10436.62

**H08NUEVOARM54** u ARMARIO C. MANDO Y DISTRIB. 54 ELEM. (01/04/2014)
1 u × 149.73 = 149.73
Armario para cuadro de mando y distribución, para un máximo de 54 elementos de capacidad, con puerta transparente y envolvente empotrable. bombín 405metálico, para empotrar, con aparellaje, incluso ayudas de albañileria, totalmente colocado. Construido según REBT. Medida la unidad instalada.
se distribuirán los elementos en filas distintas según dependencias, y cada elemento estará convenientemente identificado (distinguiendo emergencias de alumbrado).incluye el repartidoreléctrico. marca prisma GE.

| Código | Ud | Descripción | Rendimiento | Precio | Importe |
|---|---|---|---|---|---|
| ATC00100 | h | CUADRILLA ALBAÑILERÍA, FORMADA POR OFICIAL 1ª Y PEÓN ESP. | 2 | 38.75 | 77.50 |
| NUEVO | U | ARMARIO DE 54 ELEMENTOS (21/02/2017) | 1 | 60 | 60.00 |
| TO01800 | h | OF. 1ª ELECTRICISTA | 0.5 | 19.85 | 9.93 |
| WW00300 | u | MATERIAL COMPLEMENTARIO O PZAS. ESPECIALES | 2 | 0.55 | 1.10 |
| WW004001 | u | PEQUEÑO MATERIAL (material; 01/04/2014) | 4 | 0.3 | 1.20 |
|  |  | Total |  |  | 149.73 |

**08EID00005** u INTERRUPTOR DIFERENCIAL II, INT. N. 25 A SENS. 0,03 A
4 u × 61.06 = 244.24
Interruptor diferencial II de 25 A de intensidad nominal y 0,03 A de sensibilidad tipo AC, construido según REBT y normas de la compañía suministradora. Medida la cantidad ejecutada.

| Código | Ud | Descripción | Rendimiento | Precio | Importe |
|---|---|---|---|---|---|
| TO01800 | h | OF. 1ª ELECTRICISTA | 0.3 | 19.85 | 5.96 |
| IE08500 | u | INTERRUPTOR DIFERENCIAL II 25 A/30 Ma TIPO AC (material) | 1 | 55.1 | 55.10 |
|  |  | Total |  |  | 61.06 |

**08EID00007** u INTERRUPTOR DIFERENCIAL II, INT. N. 40 A SENS. 0,03 A
6 u × 61.06 = 366.36
Interruptor diferencial II de 40 A de intensidad nominal y 0,03 A de sensibilidad tipo AC, construido según REBT y normas de la compañía suministradora. Medida la cantidad ejecutada.

| Código | Ud | Descripción | Rendimiento | Precio | Importe |
|---|---|---|---|---|---|
| TO01800 | h | OF. 1ª ELECTRICISTA | 0.3 | 19.85 | 5.96 |
| IE08600 | u | INTERRUPTOR DIFERENCIAL II 40 A/30 mA TIPO AC (material) | 1 | 55.1 | 55.10 |
|  |  | Total |  |  | 61.06 |

| Medición | Uds. | Parcial |
|---|---|---|
|  | 3 | 3.00 |
| SAS | 2 | 2.00 |
| ROTATIVO VERTICAL | 1 | 1.00 |
| Subtotal |  | 6.00 |
| Total |  | 6 |

**08EID00029** u INTERRUPTOR DIFERENCIAL IV, INT. N. 63 A SENS. 0,30 A
1 u × 284.44 = 284.44
Interruptor diferencial IV de 63 A de intensidad nominal y 0,30 A de sensibilidad tipo AC, construido según REBT y normas de la compañía suministradora. Medida la cantidad ejecutada.

| Código | Ud | Descripción | Rendimiento | Precio | Importe |
|---|---|---|---|---|---|
| TO01800 | h | OF. 1ª ELECTRICISTA | 0.4 | 19.85 | 7.94 |
| IE09600 | u | INTERRUPTOR DIFERENCIAL IV 63 A/300 mA TIPO AC (material) | 1 | 276.5 | 276.50 |
|  |  | Total |  |  | 284.44 |

| Medición | Uds. | Parcial |
|---|---|---|
| CAMARA ROTATIVO | 1 | 1.00 |
| Total |  | 1 |

**08EIM00101** u INTERRUPTOR AUTOMÁTICO MAGNETOTÉRMICO BIPOLAR DE 10 A
6 u × 59.08 = 354.48
Interruptor automático magnetotérmico bipolar de 10 A de intensidad nominal, construido según REBT y normas de la compañía suministradora. Medida la cantidad ejecutada.

| Código | Ud | Descripción | Rendimiento | Precio | Importe |
|---|---|---|---|---|---|
| TO01800 | h | OF. 1ª ELECTRICISTA | 0.25 | 19.85 | 4.96 |
| IE10300 | u | INTERRUPTOR MAGNETOTÉRMICO II, DE 10-32 A (material) | 1 | 54.12 | 54.12 |
|  |  | Total |  |  | 59.08 |

**08EIM00102** u INTERRUPTOR AUTOMÁTICO MAGNETOTÉRMICO BIPOLAR DE 16 A
20 u × 59.08 = 1181.60
Interruptor automático magnetotérmico bipolar de 16 A de intensidad nominal, construido según REBT y normas de la compañía suministradora. Medida la cantidad ejecutada.

| Código | Ud | Descripción | Rendimiento | Precio | Importe |
|---|---|---|---|---|---|
| TO01800 | h | OF. 1ª ELECTRICISTA | 0.25 | 19.85 | 4.96 |
| IE10300 | u | INTERRUPTOR MAGNETOTÉRMICO II, DE 10-32 A | 1 | 54.12 | 54.12 |
|  |  | Total |  |  | 59.08 |

| Medición | Uds. | Parcial |
|---|---|---|
|  | 15 | 15.00 |
| SAS | 5 | 5.00 |
| Subtotal |  | 20.00 |
| Total |  | 20 |

**08EIM00103** u INTERRUPTOR AUTOMÁTICO MAGNETOTÉRMICO BIPOLAR DE 20 A
1 u × 59.08 = 59.08
Interruptor automático magnetotérmico bipolar de 20 A de intensidad nominal, construido según REBT y normas de la compañía suministradora. Medida la cantidad ejecutada.

| Código | Ud | Descripción | Rendimiento | Precio | Importe |
|---|---|---|---|---|---|
| TO01800 | h | OF. 1ª ELECTRICISTA | 0.25 | 19.85 | 4.96 |
| IE10300 | u | INTERRUPTOR MAGNETOTÉRMICO II, DE 10-32 A | 1 | 54.12 | 54.12 |
|  |  | Total |  |  | 59.08 |

| Medición | Uds. | Parcial |
|---|---|---|
| ROTATIVO VERTICAL | 1 | 1.00 |
| Total |  | 1 |

**08EIM00675** u INTERRUP. AUTO. MAGNETOTÉRMICO TETRAPOLAR 35kA (IV) DE 63A
1 u × 346.56 = 346.56
Interruptor automático magnetotérmico tetrapolar de 63 A con poder de corte 35000 A para varios tipos de curvas de corte. Con indicador de corte en maneta y posibilidad de acople de auxiliares, tensión de aislamiento de 500V en CA y doble aislamiento clase 2. Según normas UNE, REBT y de la compañía suministradora. Medida la unidad ejecutada

| Código | Ud | Descripción | Rendimiento | Precio | Importe |
|---|---|---|---|---|---|
| TO01800 | h | OF. 1ª ELECTRICISTA | 0.56 | 19.85 | 11.12 |
| IE14275 | u | INTERRUPTOR AUT. MAGNETOTÉRMICO (IV) DE 63A. TC.35KA (material) | 1 | 317.84 | 317.84 |
| WW00300 | u | MATERIAL COMPLEMENTARIO O PZAS. ESPECIALES | 32 | 0.55 | 17.60 |
|  |  | Total |  |  | 346.56 |

| Medición | Uds. | Parcial |
|---|---|---|
| CAMARA ROTATIVO VERTICAL | 1 | 1.00 |
| Total |  | 1 |

**08ECC00001** m CIRCUITO DE ALUMBRADO 3x1,5 mm2
90 m × 4.13 = 371.70
Circuito de alumbrado, instalado con cable de cobre de tres conductores H07V-K de 1,5 mm2 de sección nominal, empotrado y aislado con tubo de PVC flexible de 13 mm de diámetro, incluso p.p. de cajas de derivación y ayudas de albañilería; construido según REBT. Medida la longitud ejecutada desde la caja de protección hasta la caja de registro del ultimo recinto suministrado.

| Código | Ud | Descripción | Rendimiento | Precio | Importe |
|---|---|---|---|---|---|
| ATC00100 | h | CUADRILLA ALBAÑILERÍA, FORMADA POR OFICIAL 1ª Y PEÓN ESP. | 0.03 | 38.75 | 1.16 |
| TO01800 | h | OF. 1ª ELECTRICISTA | 0.046 | 19.85 | 0.91 |
| IE01900 | m | CABLE COBRE 1x1,5 mm2 H07V-K (material) | 3.03 | 0.52 | 1.58 |
| IE11900 | m | TUBO PVC FLEXIBLE CORRUGADO DIÁM. 13 mm (material) | 1.01 | 0.16 | 0.16 |
| WW00300 | u | MATERIAL COMPLEMENTARIO O PZAS. ESPECIALES | 0.3 | 0.55 | 0.17 |
| WW00400 | u | PEQUEÑO MATERIAL | 0.5 | 0.3 | 0.15 |
|  |  | Total |  |  | 4.13 |

| Medición | Uds. | Largo | Parcial |
|---|---|---|---|
|  | 3 | 30 | 90.00 |
| Total |  |  | 90 |

**08ECC00103** m CIRCUITO MONOFÁSICO 3x2,5 mm2 EMPOTRADO
160 m × 5.06 = 809.60
Circuito monofásico, instalado con cable de cobre de tres conductores H07V-K de 2,5 mm2 de sección nominal, empotrado y aislado con tubo de PVC flexible de 13 mm de diámetro, incluso p.p. de cajas de derivación y ayudas de albñileria; construido según REBT. Medida la longitud ejecutada desde la caja de mando y protección REBT hasta la caja de registro del ultimo recinto suministrado.

| Código | Ud | Descripción | Rendimiento | Precio | Importe |
|---|---|---|---|---|---|
| ATC00100 | h | CUADRILLA ALBAÑILERÍA, FORMADA POR OFICIAL 1ª Y PEÓN ESP. | 0.03 | 38.75 | 1.16 |
| TO01800 | h | OF. 1ª ELECTRICISTA | 0.046 | 19.85 | 0.91 |
| IE02000 | m | CABLE COBRE 1x2,5 mm2 H07V-K (material) | 3.03 | 0.83 | 2.51 |
| IE11900 | m | TUBO PVC FLEXIBLE CORRUGADO DIÁM. 13 mm | 1.01 | 0.16 | 0.16 |
| WW00300 | u | MATERIAL COMPLEMENTARIO O PZAS. ESPECIALES | 0.3 | 0.55 | 0.17 |
| WW00400 | u | PEQUEÑO MATERIAL | 0.5 | 0.3 | 0.15 |
|  |  | Total |  |  | 5.06 |

| Medición | Uds. | Largo | Parcial |
|---|---|---|---|
| SAS | 8 | 20 | 160.00 |
| Total |  |  | 160 |

**08ECC00104** m CIRCUITO MONOFÁSICO 3x4 mm2 EMPOTRADO
125 m × 6.48 = 810.00
Circuito monofásico,instalado con cable de cobre de tres conductores H07V-K de 4 mm2 de sección nominal, empotrado y aislado con tubo de PVC flexible de 16 mm de diámetro, incluso p.p. de cajas de derivación y ayudas de albañilería; construido según REBT. Medida la longitud ejecutada desde la caja de mando y protección REBT hasta la caja de registro del ultimo recinto suministrado.

| Código | Ud | Descripción | Rendimiento | Precio | Importe |
|---|---|---|---|---|---|
| ATC00100 | h | CUADRILLA ALBAÑILERÍA, FORMADA POR OFICIAL 1ª Y PEÓN ESP. | 0.03 | 38.75 | 1.16 |
| TO01800 | h | OF. 1ª ELECTRICISTA | 0.046 | 19.85 | 0.91 |
| IE02100 | m | CABLE COBRE 1x4 mm2 H07V-K (material) | 3.03 | 1.28 | 3.88 |
| IE12000 | m | TUBO PVC FLEXIBLE CORRUGADO DIÁM. 16 mm (material) | 1.01 | 0.21 | 0.21 |
| WW00300 | u | MATERIAL COMPLEMENTARIO O PZAS. ESPECIALES | 0.3 | 0.55 | 0.17 |
| WW00400 | u | PEQUEÑO MATERIAL | 0.5 | 0.3 | 0.15 |
|  |  | Total |  |  | 6.48 |

| Medición | Uds. | Largo | Parcial |
|---|---|---|---|
| ROTATIVO | 1 | 35 | 35.00 |
| TOMAS DE CORRIENTE | 3 | 30 | 90.00 |
| Subtotal |  |  | 125.00 |
| Total |  |  | 125 |

**08ECC00203** m CIRCUITO TRIFÁSICO 5x16 mm2 EMPOTRADO
35 m × 31.15 = 1090.25
Circuito trifasico, instalado con cable de cobre de cinco conductores de 16 mm2 de sección nominal, empotrado y aislado con tubo de PVC flexible de 48 mm de diámetro, incluso p.p. de cajas de derivación y ayudas de albañilería; construido según REBT. Medida la longitud ejecutada desde la caja de mando y protección REBT hasta la caja de registro del ultimo recinto suministrado.

| Código | Ud | Descripción | Rendimiento | Precio | Importe |
|---|---|---|---|---|---|
| ATC00100 | h | CUADRILLA ALBAÑILERÍA, FORMADA POR OFICIAL 1ª Y PEÓN ESP. | 0.03 | 38.75 | 1.16 |
| TO01800 | h | OF. 1ª ELECTRICISTA | 0.05 | 19.85 | 0.99 |
| IE02600 | m | CABLE COBRE 1x16 mm2 H07V-K(AS) (material) | 5.05 | 5.49 | 27.72 |
| IE12400 | m | TUBO PVC FLEXIBLE CORRUGADO DIÁM. 48 mm (material) | 1.01 | 0.95 | 0.96 |
| WW00300 | u | MATERIAL COMPLEMENTARIO O PZAS. ESPECIALES | 0.3 | 0.55 | 0.17 |
| WW00400 | u | PEQUEÑO MATERIAL | 0.5 | 0.3 | 0.15 |
|  |  | Total |  |  | 31.15 |

| Medición | Uds. | Largo | Parcial |
|---|---|---|---|
| CAMARA ROTATIVO | 1 | 35 | 35.00 |
| Total |  |  | 35 |

**08ETT00003** u TOMA CORRIENTE EMPOTRADA 16 A CON 2,5 mm2
23 u × 37.06 = 852.38
Toma de corriente empotrada de 16 A con puesta a tierra, instalada con cable de cobre H07V-K de 2,5 mm2 de sección nominal, empotrado y aislado bajo tubo de PVC flexible de 13 mm de diámetro, incluso mecanismo de primera calidad y p.p. de cajas de derivación y ayudas de albañilería; construido REBT. Medida la cantidad ejecutada.

| Código | Ud | Descripción | Rendimiento | Precio | Importe |
|---|---|---|---|---|---|
| ATC00100 | h | CUADRILLA ALBAÑILERÍA, FORMADA POR OFICIAL 1ª Y PEÓN ESP. | 0.21 | 38.75 | 8.14 |
| TO01800 | h | OF. 1ª ELECTRICISTA | 0.6 | 19.85 | 11.91 |
| IE01400 | u | BASE ENCHUFE II+T 16 A C/PLACA T.T. LATERAL (material) | 1 | 3.11 | 3.11 |
| IE02000 | m | CABLE COBRE 1x2,5 mm2 H07V-K | 15 | 0.83 | 12.45 |
| IE05200 | u | CAJILLO UNIVERSAL ENLAZABLE (material) | 1 | 0.32 | 0.32 |
| IE11900 | m | TUBO PVC FLEXIBLE CORRUGADO DIÁM. 13 mm | 5.05 | 0.16 | 0.81 |
| WW00300 | u | MATERIAL COMPLEMENTARIO O PZAS. ESPECIALES | 0.3 | 0.55 | 0.17 |
| WW00400 | u | PEQUEÑO MATERIAL | 0.5 | 0.3 | 0.15 |
|  |  | Total |  |  | 37.06 |

**08ELL00001** u PUNTO DE LUZ SENCILLO EMPOTRADO
1 u × 22.15 = 22.15
Punto de luz sencillo instalado con cable de cobre H07V-K de 1,5 mm2 de sección nominal, empotrado y aislado con tubo de PVC flexible de 13 mm de diámetro, incluso mecanismos de primera calidad empotrados y p.p. de cajas de derivación y ayudas de albañilería; construido según REBT. Medida la cantidad ejecutada.

| Código | Ud | Descripción | Rendimiento | Precio | Importe |
|---|---|---|---|---|---|
| ATC00100 | h | CUADRILLA ALBAÑILERÍA, FORMADA POR OFICIAL 1ª Y PEÓN ESP. | 0.18 | 38.75 | 6.98 |
| TO01800 | h | OF. 1ª ELECTRICISTA | 0.4 | 19.85 | 7.94 |
| IE01900 | m | CABLE COBRE 1x1,5 mm2 H07V-K | 8 | 0.52 | 4.16 |
| IE05200 | u | CAJILLO UNIVERSAL ENLAZABLE | 1 | 0.32 | 0.32 |
| IE11000 | u | INTERRUPTOR SENCILLO (material) | 1 | 1.78 | 1.78 |
| IE11900 | m | TUBO PVC FLEXIBLE CORRUGADO DIÁM. 13 mm | 4.04 | 0.16 | 0.65 |
| WW00300 | u | MATERIAL COMPLEMENTARIO O PZAS. ESPECIALES | 0.3 | 0.55 | 0.17 |
| WW00400 | u | PEQUEÑO MATERIAL | 0.5 | 0.3 | 0.15 |
|  |  | Total |  |  | 22.15 |

| Medición | Uds. | Parcial |
|---|---|---|
| sucio | 1 | 1.00 |
| Total |  | 1 |

**08ELL00006** u PUNTO DE LUZ DOBLE EMPOTRADO
1 u × 28.98 = 28.98
Punto de luz doble instalado con cable de cobre H07V-K de 1,5 mm2 de sección nominal, empotrado y aislado con tubo de PVC flexible de 13 mm de diámetro, incluso mecanismos de primera calidad empotrados y p.p. de cajas de derivación y ayudas de albañilería; construido según REBT. Medida la cantidad ejecutada.

| Código | Ud | Descripción | Rendimiento | Precio | Importe |
|---|---|---|---|---|---|
| ATC00100 | h | CUADRILLA ALBAÑILERÍA, FORMADA POR OFICIAL 1ª Y PEÓN ESP. | 0.21 | 38.75 | 8.14 |
| TO01800 | h | OF. 1ª ELECTRICISTA | 0.5 | 19.85 | 9.93 |
| IE01900 | m | CABLE COBRE 1x1,5 mm2 H07V-K | 14 | 0.52 | 7.28 |
| IE05200 | u | CAJILLO UNIVERSAL ENLAZABLE | 1 | 0.32 | 0.32 |
| IE11000 | u | INTERRUPTOR SENCILLO | 1 | 1.78 | 1.78 |
| IE11900 | m | TUBO PVC FLEXIBLE CORRUGADO DIÁM. 13 mm | 7.07 | 0.16 | 1.13 |
| WW00300 | u | MATERIAL COMPLEMENTARIO O PZAS. ESPECIALES | 0.4 | 0.55 | 0.22 |
| WW00400 | u | PEQUEÑO MATERIAL | 0.6 | 0.3 | 0.18 |
|  |  | Total |  |  | 28.98 |

| Medición | Uds. | Parcial |
|---|---|---|
| Despacho farmacéutico | 1 | 1.00 |
| Total |  | 1 |

**08ELL00009** u PUNTO DE LUZ MÚLTIPLE EMPOTRADO
5 u × 54.26 = 271.30
Punto de luz multiple instalado con cable de cobre H07V-K de 1,5 mm2 de sección nominal, empotrado y aislado con tubo de PVC flexible de 13 mm de diámetro, incluso mecanismos de primera calidad empotrados y p.p. de cajas de derivación y ayudas de albañilería; construido según REBT. Medida la cantidad ejecutada.

| Código | Ud | Descripción | Rendimiento | Precio | Importe |
|---|---|---|---|---|---|
| ATC00100 | h | CUADRILLA ALBAÑILERÍA, FORMADA POR OFICIAL 1ª Y PEÓN ESP. | 0.5 | 38.75 | 19.38 |
| TO01800 | h | OF. 1ª ELECTRICISTA | 0.9 | 19.85 | 17.87 |
| IE01900 | m | CABLE COBRE 1x1,5 mm2 H07V-K | 22 | 0.52 | 11.44 |
| IE05200 | u | CAJILLO UNIVERSAL ENLAZABLE | 5 | 0.32 | 1.60 |
| IE11000 | u | INTERRUPTOR SENCILLO | 1 | 1.78 | 1.78 |
| IE11900 | m | TUBO PVC FLEXIBLE CORRUGADO DIÁM. 13 mm | 11.7 | 0.16 | 1.87 |
| WW00300 | u | MATERIAL COMPLEMENTARIO O PZAS. ESPECIALES | 0.3 | 0.55 | 0.17 |
| WW00400 | u | PEQUEÑO MATERIAL | 0.5 | 0.3 | 0.15 |
|  |  | Total |  |  | 54.26 |

| Medición | Uds. | Parcial |
|---|---|---|
| Almacen | 3 | 3.00 |
| Producto acabado | 1 | 1.00 |
| Zona intercambio | 1 | 1.00 |
| Subtotal |  | 5.00 |
| Total |  | 5 |

**H08WII00405** u COLOCAR LUMINARIA EXISTENTE 60*60
6 u × 16.36 = 98.16
Colocación de luminaria existente de 60*60 y p.p. de pequeño material. Totalmente instalada y conexionada. Medida la unidad instalada.

| Código | Ud | Descripción | Rendimiento | Precio | Importe |
|---|---|---|---|---|---|
| ATC00100 | h | CUADRILLA ALBAÑILERÍA, FORMADA POR OFICIAL 1ª Y PEÓN ESP. | 0.14 | 38.75 | 5.43 |
| TO01800 | h | OF. 1ª ELECTRICISTA | 0.5 | 19.85 | 9.93 |
| WW00300 | u | MATERIAL COMPLEMENTARIO O PZAS. ESPECIALES | 1 | 0.55 | 0.55 |
| WW00400 | u | PEQUEÑO MATERIAL | 1.5 | 0.3 | 0.45 |
|  |  | Total |  |  | 16.36 |

**H08WI004001-r** u LUMINARIA LED 60*60 ESTANCA SUPERFICIAL
21 u × 116.36 = 2443.56
Luminaria de techo Downlight, de 235 mm de diámetro y 54 mm de altura, para un consumo de 20 W; aro embellecedor de aluminio inyectado, termoesmaltado, blanco; protección IP 44 y aislamiento clase F, incluso placa de led y convertidor electrónico. Color 4000K, 2024lm825 Lux. Totalmente instalada y colocada.

| Código | Ud | Descripción | Rendimiento | Precio | Importe |
|---|---|---|---|---|---|
| IW03901 | u | LUMIARIA LED 60*60 (material; 20/05/2021) | 1 | 100 | 100.00 |
| ATC00100 | h | CUADRILLA ALBAÑILERÍA, FORMADA POR OFICIAL 1ª Y PEÓN ESP. | 0.14 | 38.75 | 5.43 |
| TO01800 | h | OF. 1ª ELECTRICISTA | 0.5 | 19.85 | 9.93 |
| WW00300 | u | MATERIAL COMPLEMENTARIO O PZAS. ESPECIALES | 1 | 0.55 | 0.55 |
| WW00400 | u | PEQUEÑO MATERIAL | 1.5 | 0.3 | 0.45 |
|  |  | Total |  |  | 116.36 |

**08ELW00001** u PUNTO DE LUZ DE EMERGENCIA EMPOTRADO
5 u × 68.6 = 343.00
Punto de luz de emergencia instalado con cable de cobre H07V-K de 1,5 mm2 de sección nominal, empotrado y aislado con tubo de PVC flexible de 13 mm de diámetro, incluso p.p. de cajas de derivación y ayudas de albañilería; construido según REBT. Medida la cantidad ejecutada.

| Código | Ud | Descripción | Rendimiento | Precio | Importe |
|---|---|---|---|---|---|
| ATC00100 | h | CUADRILLA ALBAÑILERÍA, FORMADA POR OFICIAL 1ª Y PEÓN ESP. | 0.6 | 38.75 | 23.25 |
| TO01800 | h | OF. 1ª ELECTRICISTA | 1 | 19.85 | 19.85 |
| IE01900 | m | CABLE COBRE 1x1,5 mm2 H07V-K | 40 | 0.52 | 20.80 |
| IE05200 | u | CAJILLO UNIVERSAL ENLAZABLE | 1 | 0.32 | 0.32 |
| IE11900 | m | TUBO PVC FLEXIBLE CORRUGADO DIÁM. 13 mm | 20.2 | 0.16 | 3.23 |
| WW00300 | u | MATERIAL COMPLEMENTARIO O PZAS. ESPECIALES | 1 | 0.55 | 0.55 |
| WW00400 | u | PEQUEÑO MATERIAL | 2 | 0.3 | 0.60 |
|  |  | Total |  |  | 68.6 |

**08PIS00002** u EQUIPO AUTÓNOMO ALUMBRADO DE EMERGENCIA, 60 LÚMENES
5 u × 61.81 = 309.05
Equipo autónomo de alumbrado de emergencia, de 60 lúmenes, con lámpara incandescente, para tensión 220 V, una hora de autonomía y para cubrir una superficie de 12 m2, incluso accesorios, fijación, y conexion; instalado según CTE, RIPCI y REBT. Medida la cantidad ejecutada.

| Código | Ud | Descripción | Rendimiento | Precio | Importe |
|---|---|---|---|---|---|
| TO01800 | h | OF. 1ª ELECTRICISTA | 0.3 | 19.85 | 5.96 |
| IP04400 | u | EQUIPO AUTÓNOMO ALUMB. EMERGENCIA 60 LUM. INCAND. 1 HORA (material) | 1 | 55 | 55.00 |
| WW00300 | u | MATERIAL COMPLEMENTARIO O PZAS. ESPECIALES | 1 | 0.55 | 0.55 |
| WW00400 | u | PEQUEÑO MATERIAL | 1 | 0.3 | 0.30 |
|  |  | Total |  |  | 61.81 |

## 05 INSTALACION DE CLIMATIZACION (03/04/2014)
Importe: 20716.78

**H083001** ud SISTEMA CONTROL FRIGORÍFICOS (03/04/2014)
1 ud × 424.9 = 424.90
Sistema de control de registro y temperatura para 1 unidades (frigoríficos, congeladores y/o pasteleras), cableado mediante sonda PT100 salida a 4.2 mA par cable trenzado, cabezal en caja estanca para cada unidad, señal de alarma acústica y visual, cuadro de control tipo IQ3 TREND y dispositivos, módulo de entrada digital, salida relé de alarma, señal alarma acústica y visual. punto IP, conexión y cableado a RACK, incluye p.p. alimentación (circuito de fuerza con toma de corriente, dotado de magnetotérmico y diferencial). programación e integración en el sistema de gestión. Totalmente instalado y puesta en marcha.

| Código | Ud | Descripción | Rendimiento | Precio | Importe |
|---|---|---|---|---|---|
| TO01400 | h | OF. 1ª CALEFACTOR O MECÁNICO (mano de obra) | 4 | 19.85 | 79.40 |
| TO02100 | h | OFICIAL 1ª | 2 | 19.85 | 39.70 |
| TP00100 | h | PEÓN ESPECIAL | 2 | 18.9 | 37.80 |
| WW00300 | u | MATERIAL COMPLEMENTARIO O PZAS. ESPECIALES | 24 | 0.55 | 13.20 |
| WW00400 | u | PEQUEÑO MATERIAL | 16 | 0.3 | 4.80 |
| HIC10001 | u | CONTROL REMOTO (material; 03/04/2014) | 0.1 | 300 | 30.00 |
| HIC10011 | u | PROPORCION CUADRO CONTRO TREND IQ3 (material; 07/04/2017) | 1 | 220 | 220.00 |
|  |  | Total |  |  | 424.9 |

**H083001-b** ud DESPLAZAMIENTO SISTEMA CONTROL FRIGORÍFICOS (03/04/2014)
7 ud × 204.9 = 1434.30
Desplazamiento sistema de control de registro y temperatura para 1 unidades (frigoríficos, congeladores y/o pasteleras), cableado mediante sonda PT100 salida a 4.2 mA par cable trenzado, cabezal en caja estanca para cada unidad, señal de alarma acústica y visual, cuadro de control tipo IQ3 TREND y dispositivos, módulo de entrada digital, salida relé de alarma, señal alarma acústica y visual. punto IP, conexión y cableado a RACK, incluye p.p. alimentación (circuito de fuerza con toma de corriente, dotado de magnetotérmico y diferencial). programación e integración en el sistema de gestión. Totalmente instalado y puesta en marcha.

| Código | Ud | Descripción | Rendimiento | Precio | Importe |
|---|---|---|---|---|---|
| TO01400 | h | OF. 1ª CALEFACTOR O MECÁNICO | 4 | 19.85 | 79.40 |
| TO02100 | h | OFICIAL 1ª | 2 | 19.85 | 39.70 |
| TP00100 | h | PEÓN ESPECIAL | 2 | 18.9 | 37.80 |
| WW00300 | u | MATERIAL COMPLEMENTARIO O PZAS. ESPECIALES | 24 | 0.55 | 13.20 |
| WW00400 | u | PEQUEÑO MATERIAL | 16 | 0.3 | 4.80 |
| HIC10001 | u | CONTROL REMOTO | 0.1 | 300 | 30.00 |
|  |  | Total |  |  | 204.9 |

**H083001-C** ud DESPLAZAMIENTO SONDA DE CLIMA (03/04/2014)
15 ud × 204.9 = 3073.50
Desplazamiento sistema de control de registro y temperatura existente, cableado mediante sonda PT100 salida a 4.2 mA par cable trenzado, cabezal en caja estanca para cada unidad, señal de alarma acústica y visual, cuadro de control tipo IQ3 TREND y dispositivos, módulo de entrada digital, salida relé de alarma, señal alarma acústica y visual. punto IP, conexión y cableado a RACK, incluye p.p. alimentación (circuito de fuerza con toma de corriente, dotado de magnetotérmico y diferencial). programación e integración en el sistema de gestión. Totalmente instalado y puesta en marcha.

| Código | Ud | Descripción | Rendimiento | Precio | Importe |
|---|---|---|---|---|---|
| TO01400 | h | OF. 1ª CALEFACTOR O MECÁNICO | 4 | 19.85 | 79.40 |
| TO02100 | h | OFICIAL 1ª | 2 | 19.85 | 39.70 |
| TP00100 | h | PEÓN ESPECIAL | 2 | 18.9 | 37.80 |
| WW00300 | u | MATERIAL COMPLEMENTARIO O PZAS. ESPECIALES | 24 | 0.55 | 13.20 |
| WW00400 | u | PEQUEÑO MATERIAL | 16 | 0.3 | 4.80 |
| HIC10001 | u | CONTROL REMOTO | 0.1 | 300 | 30.00 |
|  |  | Total |  |  | 204.9 |

**08CAD00009** m2 CONDUCTO RECTANG. DISTR. AIRE AC. GALV. 1,0 mm L. MÁX. 2 m
109.18 m2 × 55.57 = 6067.13
Conducto rectangular para distribución de aire, construido con chapa de acero galvanizado de 1mm de espesor plegada en los extremos diagonales matrizadas y refuerzos intermedios longitudinales,para una dimensión máxima del lado mayor de la sección de 2 m, unión de tramos, a 1 m como máximo, con bridas de ángulo galvanizado de 40x40x4 mm, incluso elementos para soporte, juntas y cuelgue y ayudas de albañilería. Medida la superficie desarrollada, las curvas por el radio mayor y las reducciones por su sección mayor.

| Código | Ud | Descripción | Rendimiento | Precio | Importe |
|---|---|---|---|---|---|
| ATC00200 | h | CUADRILLA ALBAÑILERÍA, FORMADA POR OFICIAL 2ª Y PEÓN ESP. (mano de obra) | 0.1 | 38.25 | 3.83 |
| TA00200 | h | AYUDANTE ESPECIALISTA (mano de obra) | 0.4 | 19.04 | 7.62 |
| TO01600 | h | OF. 1ª CERRAJERO-CHAPISTA (mano de obra) | 0.4 | 19.85 | 7.94 |
| CA02200 | m | ANGULAR AC. GALVANIZADO 40X40X4 mm (material) | 2 | 3.3 | 6.60 |
| IC26300 | m2 | CONDUCTO RECTANGULAR DE CHAPA GALV. 1 mm DE ESPESOR (material) | 1 | 27.6 | 27.60 |
| WW00300 | u | MATERIAL COMPLEMENTARIO O PZAS. ESPECIALES | 2.5 | 0.55 | 1.38 |
| WW00400 | u | PEQUEÑO MATERIAL | 2 | 0.3 | 0.60 |
|  |  | Total |  |  | 55.57 |

| Medición | Uds. | Largo | Ancho | Parcial |
|---|---|---|---|---|
| Extracción | 1 | 27.34 | 1.8 | 49.212 |
| Impulsión | 1 | 10 | 1.4 | 14.000 |
|  | 1 | 25.535 | 1.8 | 45.963 |
| Subtotal |  |  |  | 109.175 |
| Total |  |  |  | 109.18 |

**08CAD00074** u EMBOC. DIFUSOR O REJILLA A COND. FIBRA VIDRIO
14 u × 15.66 = 219.24
Embocadura de difusor o rejilla a conducto de fibra de vidrio, construido con panel de dicho material, rígido, de 2,5 cm de espesor y con una de sus caras cubierta de un complejo de lámina de aluminio, malla de vidrio textil y papel kraff blanco, uniones con cinta textil de 6,3 cm de anchura y cola, incluso montaje. Medida la cantidad ejecutada.

| Código | Ud | Descripción | Rendimiento | Precio | Importe |
|---|---|---|---|---|---|
| TA00100 | h | AYUDANTE (mano de obra) | 0.25 | 19.04 | 4.76 |
| TO02100 | h | OFICIAL 1ª | 0.25 | 19.85 | 4.96 |
| IC42100 | m | CINTA TEXTIL DE 63mm DE ANCHURA ALUMINIZADA (material) | 2.5 | 0.28 | 0.70 |
| XT11600 | m2 | PANEL RÍGIDO FIBRA VIDRIO 25 mm ESP. 70 kg/m3 CARA PROT. (material) | 0.606 | 8.15 | 4.94 |
| WW00400 | u | PEQUEÑO MATERIAL | 1 | 0.3 | 0.30 |
|  |  | Total |  |  | 15.66 |

**08CAD00203** u DIFUSOR CIRCULAR 250 mm DIÁM. CON PUENTE DE ACERO
1 u × 46.38 = 46.38
Difusor circular de 250 mm diám., cuello, construido con aros de aluminio entallado, anodizado, colocado con puente de montaje de acero, incluso pequeño material y ayudas de albañilería. Medida la cantidad ejecutada.

| Código | Ud | Descripción | Rendimiento | Precio | Importe |
|---|---|---|---|---|---|
| TO01400 | h | OF. 1ª CALEFACTOR O MECÁNICO | 0.2 | 19.85 | 3.97 |
| TO02100 | h | OFICIAL 1ª | 0.1 | 19.85 | 1.99 |
| IC27800 | u | DIFUSOR CIRCULAR ALUMINIO ANODIZADO 250 mm DIÁM. CUELLO (material) | 1 | 34.97 | 34.97 |
| IC49900 | u | PUENTE MONTAJE DE AC. PARA DIFUSOR 225-250 mm DIM. CUELLO (material) | 1 | 5.15 | 5.15 |
| WW00400 | u | PEQUEÑO MATERIAL | 1 | 0.3 | 0.30 |
|  |  | Total |  |  | 46.38 |

**08CAD00088** u REJILLA IMPULSIÓN O RETORNO 500X300 mm L. HORIZONTALES
6 u × 50.66 = 303.96
Rejilla de impulsión o retorno de 500x300 mm, de lamas horizontales orientables una a una, construida con perfiles extruídos de aluminio anodizado, marco de montaje de chapa galvanizada o de madera con listón de 20x30 mm, incluso garras de anclaje y colocación. Medida la cantidad ejecutada.

| Código | Ud | Descripción | Rendimiento | Precio | Importe |
|---|---|---|---|---|---|
| TO01400 | h | OF. 1ª CALEFACTOR O MECÁNICO | 0.15 | 19.85 | 2.98 |
| TO02100 | h | OFICIAL 1ª | 0.28 | 19.85 | 5.56 |
| IC42800 | u | MARCO DE CHAPA GALV. O MADERA PARA REJILLA DE 500x250 mm (material) | 1 | 5.26 | 5.26 |
| IC57200 | u | REJILLA LAMAS HOR. ORIENT. UNA A UNA AL. ANOD. 500x250 mm (material) | 1 | 36.5 | 36.50 |
| WW00400 | u | PEQUEÑO MATERIAL | 1.2 | 0.3 | 0.36 |
|  |  | Total |  |  | 50.66 |

**08CAD00084** u REJILLA IMPULSIÓN O RETORNO 500X150 mm L. HORIZONTALES
1 u × 37.99 = 37.99
Rejilla de impulsión o retorno de 500x150 mm, de lamas horizontales orientables una a una, construida con perfiles extruídos de aluminio anodizado, marco de montaje de chapa galvanizada o de madera con listón de 20x30 mm, incluso garras de anclaje y colocación. Medida la cantidad ejecutada.

| Código | Ud | Descripción | Rendimiento | Precio | Importe |
|---|---|---|---|---|---|
| TO01400 | h | OF. 1ª CALEFACTOR O MECÁNICO | 0.15 | 19.85 | 2.98 |
| TO02100 | h | OFICIAL 1ª | 0.25 | 19.85 | 4.96 |
| IC42500 | u | MARCO DE CHAPA GALV. O MADERA PARA REJILLA DE 350x200 mm (material) | 1 | 4.29 | 4.29 |
| IC56900 | u | REJILLA LAMAS HOR. ORIENT. UNA A UNA AL. ANOD. 350x200 mm (material) | 1 | 25.46 | 25.46 |
| WW00400 | u | PEQUEÑO MATERIAL | 1 | 0.3 | 0.30 |
|  |  | Total |  |  | 37.99 |

**08CAD00300** u COMPUERTA CORTAFUEGOS 600x300MM (29/02/2016)
2 u × 248.25 = 496.50
Compuerta cortafuegos de 600x300mm de sección, clasificada EI-120, formada por estructura de acero galvanizado, relleno esterior y compuerta de material refractario, accionamiento mediante servo motor eléctrico y fusible termoeléctrico a 72º, incluso juntas intumescentes, juntas de estanqueidad, elementos de fijación y conexiones, construíada según normas UNE. Medida la cantidad ejecutada.

| Código | Ud | Descripción | Rendimiento | Precio | Importe |
|---|---|---|---|---|---|
| TA00200 | h | AYUDANTE ESPECIALISTA | 0.5 | 19.04 | 9.52 |
| TO01400 | h | OF. 1ª CALEFACTOR O MECÁNICO | 1 | 19.85 | 19.85 |
| IC22010 | u | COMPUERTA CORTAFUEGOS GALV. REF. 600x300mm (material; 29/02/2016) | 1 | 212.78 | 212.78 |
| WW00300 | u | MATERIAL COMPLEMENTARIO O PZAS. ESPECIALES | 10 | 0.55 | 5.50 |
| WW00400 | u | PEQUEÑO MATERIAL | 2 | 0.3 | 0.60 |
|  |  | Total |  |  | 248.25 |

**05.10** U Suministro y colocación de Housing de 600x600 (20/05/2021)
5 U × 694.08 = 3470.40
Suministro y colocación de Housing de 600x600 con filtro H13, tapa y reja laminar; totalmente
instalado.

**05.11** U Suministro y colocación de Housing de 600x355 (20/05/2021)
1 U × 526.08 = 526.08
Suministro y colocación de Housing de 600x355 con filtro H13, tapa y reja laminar; totalmente
instalado.

**05.12** u Suministro y colocación de compuerta sobrepresion (20/05/2021)
4 u × 612.6 = 2450.40
Suministro y colocación de compuerta en extracción para sobrepresión; icluye actuador de 5N/m, así como sensor diferencial de presión en sala.

**05.13** u Instalación de control (20/05/2021)
1 u × 2166 = 2166.00
Instalación de control (cableado de equipos y elementos de control) e integración/programación en pantallas TREND

## 06 INSTALACION DE FONTANERIA
Importe: 777.07

**08FFC90103** m CANALIZACIÓN COBRE, EMPOTRADA, 18 mm DIÁM.
15 m × 11.17 = 167.55
Canalización de cobre, empotrada, de 18 mm de diámetro exterior y 1 mm de espesor, incluso p.p. de enfundado corrugado de polietileno, piezas especiales, pequeño material y ayudas de albañilería; instalada según CTE. Medida la longitud ejecutada

| Código | Ud | Descripción | Rendimiento | Precio | Importe |
|---|---|---|---|---|---|
| ATC00200 | h | CUADRILLA ALBAÑILERÍA, FORMADA POR OFICIAL 2ª Y PEÓN ESP. | 0.03 | 38.25 | 1.15 |
| TO01900 | h | OF. 1ª FONTANERO (mano de obra) | 0.2 | 19.85 | 3.97 |
| IF28000 | m | TUBO COBRE DIÁM. 13/15 mm (material) | 1.01 | 5.29 | 5.34 |
| IF92974 | m | TUBO CORRUGADO P/POLIETILENO DIÁM. 25 mm (material) | 1.01 | 0.2 | 0.20 |
| WW00300 | u | MATERIAL COMPLEMENTARIO O PZAS. ESPECIALES | 0.55 | 0.55 | 0.30 |
| WW00400 | u | PEQUEÑO MATERIAL | 0.7 | 0.3 | 0.21 |
|  |  | Total |  |  | 11.17 |

**08FCC00052** m CANALIZACIÓN COBRE CALORIFUGADA, EMPOTRADA 18 mm
15 m × 13.05 = 195.75
Canalización de cobre calorifugada con coquilla aislante, empotrada, de 18 mm de diámetro exterior y 1 mm de espesor, incluso p.p. de uniones, piezas especiales, grapas, pequeño material y ayudas de albañilería; construida según CTE y RITE. Medida la longitud ejecutada.

| Código | Ud | Descripción | Rendimiento | Precio | Importe |
|---|---|---|---|---|---|
| ATC00200 | h | CUADRILLA ALBAÑILERÍA, FORMADA POR OFICIAL 2ª Y PEÓN ESP. | 0.042 | 38.25 | 1.61 |
| TO01900 | h | OF. 1ª FONTANERO | 0.12 | 19.85 | 2.38 |
| IF28200 | m | TUBO COBRE DIÁM. 16/18 mm (material) | 1.01 | 7.36 | 7.43 |
| XT00900 | m | COQUILLA ESP. ELAST. POLIET. 0,040 W/mºC 28x10 mm DIÁM. x ESP. (material) | 1.01 | 0.8 | 0.81 |
| WW00300 | u | MATERIAL COMPLEMENTARIO O PZAS. ESPECIALES | 1 | 0.55 | 0.55 |
| WW00400 | u | PEQUEÑO MATERIAL | 0.9 | 0.3 | 0.27 |
|  |  | Total |  |  | 13.05 |

**08FVL00005** u LLAVE PASO DIÁM. 3/4" (15/20 mm) CAL. MEDIA
2 u × 19.46 = 38.92
Llave de paso cromada a juego con grifería de calidad media, colocada en canalización de 3/4"(15/20 mm) de diámetro, incluso pequeño material; construida según CTE, e instrucciones del fabricante. Medida la cantidad ejecutada.

| Código | Ud | Descripción | Rendimiento | Precio | Importe |
|---|---|---|---|---|---|
| TO01900 | h | OF. 1ª FONTANERO | 0.25 | 19.85 | 4.96 |
| IF21800 | u | LLAVE PASO CROMADA 3/4" (15/20 mm) CALIDAD MEDIA (material) | 1 | 14.2 | 14.20 |
| WW00400 | u | PEQUEÑO MATERIAL | 1 | 0.3 | 0.30 |
|  |  | Total |  |  | 19.46 |

**04ECP90005-r** m COLECTOR ENTERRADO TUBERIA PRES. PVC DIÁM. 125 mm.
2 m × 57.57 = 115.14
Colector enterrado de tubería presión de PVC 4 kg/cm2, de 125 mm de diámetro nominal, colocado sobre lecho de arena de 10 cm de espesor, incluso p.p. de cinta de señalización, apisonado, piezas especiales, rotura y reposición de pavimento, excavación en tierras y relleno; construido según CTE. Medida la longitud ejecutada.

| Código | Ud | Descripción | Rendimiento | Precio | Importe |
|---|---|---|---|---|---|
| ATC00100 | h | CUADRILLA ALBAÑILERÍA, FORMADA POR OFICIAL 1ª Y PEÓN ESP. | 1 | 38.75 | 38.75 |
| TO01900 | h | OF. 1ª FONTANERO | 0.08 | 19.85 | 1.59 |
| TP00100 | h | PEÓN ESPECIAL | 0.66 | 18.9 | 12.47 |
| AA00300 | m3 | ARENA GRUESA (material) | 0.09 | 10.06 | 0.91 |
| SC00600 | m | TUBO PVC DIÁM. 125 mm 4 kg/cm2 (material) | 1.01 | 2.59 | 2.62 |
| MR00200 | h | PISÓN MECÁNICO MANUAL (maquinaria) | 0.125 | 3.01 | 0.38 |
| WW00300 | u | MATERIAL COMPLEMENTARIO O PZAS. ESPECIALES | 1 | 0.55 | 0.55 |
| WW00400 | u | PEQUEÑO MATERIAL | 1 | 0.3 | 0.30 |
|  |  | Total |  |  | 57.57 |

**08FDP00091** u DESAGÜE DE INODORO VERTEDERO CON MANGUETÓN PVC 93 mm
1 u × 31.02 = 31.02
Desagüe de inodoro o vertedero, formado por manguetón de PVC de 93 mm de diámetro exterior y 3 mm de espesor, incluso conexiones, contratubo, uniones con piezas especiales, pequeño material y ayudas de albañilería; según CTE. Medida la cantidad ejecutada.

| Código | Ud | Descripción | Rendimiento | Precio | Importe |
|---|---|---|---|---|---|
| ATC00100 | h | CUADRILLA ALBAÑILERÍA, FORMADA POR OFICIAL 1ª Y PEÓN ESP. | 0.25 | 38.75 | 9.69 |
| TO01900 | h | OF. 1ª FONTANERO | 0.35 | 19.85 | 6.95 |
| IF22800 | m | MANGUETÓN PVC DIÁM. 93 mm (material) | 1 | 11.33 | 11.33 |
| WW00300 | u | MATERIAL COMPLEMENTARIO O PZAS. ESPECIALES | 5 | 0.55 | 2.75 |
| WW00400 | u | PEQUEÑO MATERIAL | 1 | 0.3 | 0.30 |
|  |  | Total |  |  | 31.02 |

**08FGW00003** u EQUIPO GRIFERÍA PILETA-LAVADERO MONOBLOC PRIMERA CALIDAD
1 u × 63.69 = 63.69
Equipo de grifería monobloc para pileta lavadero de latón cromado de primera calidad, con crucetas cromadas y válvula de desagüe con enlace y tapon; construido según CTE e instrucciones del fabricante. Medida la cantidad ejecutada.

| Código | Ud | Descripción | Rendimiento | Precio | Importe |
|---|---|---|---|---|---|
| TO01900 | h | OF. 1ª FONTANERO | 0.35 | 19.85 | 6.95 |
| IF10000 | u | EQUIPO GRIFERIA MONOBLOC PILETA DE 1ª C. (material) | 1 | 46.96 | 46.96 |
| IF16700 | u | JUEGO DE RAMALILLOS (material) | 1 | 3.86 | 3.86 |
| IF30600 | u | VÁLVULA DESAGUE LAVADERO C/TAPON (material) | 1 | 5.07 | 5.07 |
| WW00300 | u | MATERIAL COMPLEMENTARIO O PZAS. ESPECIALES | 1 | 0.55 | 0.55 |
| WW00400 | u | PEQUEÑO MATERIAL | 1 | 0.3 | 0.30 |
|  |  | Total |  |  | 63.69 |

**08FSW00001** u PILETA VERTEDERO PORC. VITRIF. 0,35x0,50 m BLANCO
1 u × 165 = 165.00
Pileta vertedero de porcelana vitrificada, en color blanco, formada por pileta de 0,35x0,50 m, tornillos de fijación de acero inoxidable, reja cromada y almohadilla de goma, incluso colocación, sellado y ayudas de albañilería, construida según CTE, e instrucciones del fabricante. Medida la cantidad ejecutada.

| Código | Ud | Descripción | Rendimiento | Precio | Importe |
|---|---|---|---|---|---|
| ATC00100 | h | CUADRILLA ALBAÑILERÍA, FORMADA POR OFICIAL 1ª Y PEÓN ESP. | 0.065 | 38.75 | 2.52 |
| TO01900 | h | OF. 1ª FONTANERO | 0.45 | 19.85 | 8.93 |
| IF17200 | u | JUEGO TORNILLOS FIJACIÓN CROMADOS CAL. MEDIA (material) | 1 | 3.05 | 3.05 |
| IF23900 | u | PILETA VERTEDERO PORC. C. BLANCO DE 0,50 m CAL. MEDIA (material) | 1.02 | 97 | 98.94 |
| IF24700 | u | REJA CROMADA Y ALMOHADILLA (material) | 1 | 50.6 | 50.60 |
| WW00300 | u | MATERIAL COMPLEMENTARIO O PZAS. ESPECIALES | 1.2 | 0.55 | 0.66 |
| WW00400 | u | PEQUEÑO MATERIAL | 1 | 0.3 | 0.30 |
|  |  | Total |  |  | 165 |

## 07 INSTALACION CONTRA INCENDIOS (08/04/2014)
Importe: 3619.6

**08PID00006** u DETECTOR ÓPTICO DE HUMOS
4 u × 50.6 = 202.40
Detector optico de humos, construido con plástico termorresistente, formado por zócalo intercambiable con piloto de alarma y bornes de conexión y de salida para piloto remoto, equipo captador de celula fotoeléctrica, tensión de alimentación a 24 VCC, homologado, incluso pequeño material, conexiones y montaje; instalado según CTE y RIPCI. Medida la cantidad ejecutada.

| Código | Ud | Descripción | Rendimiento | Precio | Importe |
|---|---|---|---|---|---|
| TO01800 | h | OF. 1ª ELECTRICISTA | 0.3 | 19.85 | 5.96 |
| IP03100 | u | DETECTOR ÓPTICO DE HUMO (material) | 1 | 43.79 | 43.79 |
| WW00300 | u | MATERIAL COMPLEMENTARIO O PZAS. ESPECIALES | 1 | 0.55 | 0.55 |
| WW00400 | u | PEQUEÑO MATERIAL | 1 | 0.3 | 0.30 |
|  |  | Total |  |  | 50.6 |

**08PID90510** u BUS DE COMUNICACÓN BAJO TUBO
50 u × 6.12 = 306.00
Cable de comunicación y alimentado para sistema microprocesado, bajo canalización de PVC; según REBT y CTE. Medido la unidad instalada.

| Código | Ud | Descripción | Rendimiento | Precio | Importe |
|---|---|---|---|---|---|
| ATC00400 | h | CUADRILLA FORMADA POR OFICIAL 1ª INSTALADOR Y AYUDANTE (mano de obra) | 0.08 | 38.89 | 3.11 |
| IP16910 | u | BUS DE COMUNICACIÓN (material) | 1 | 1.65 | 1.65 |
| WW00300 | u | MATERIAL COMPLEMENTARIO O PZAS. ESPECIALES | 2.47 | 0.55 | 1.36 |
|  |  | Total |  |  | 6.12 |

**11APW00051** m2 PUERTA CORTAFUEGO ABATIBLE 1 HOJA TIPO EI2/120/C5
5.6 m2 × 406.51 = 2276.46
Puerta cortafuego abatible de 1 hoja tipo EI/120/C5 formada por: cerco de perfil metálico de acero de 2,5 mm de espesor de 22,5x53x37 mm, corte a 45 grados y soldado, hoja de 48 mm de chapa de acero doble pared de 1 mm con relleno de material termo-aislante, densidad 120 kg/m2 y aislamiento de lana de roca de doble capa, bisagras especiales, una con resorte regulable de cierre automático, cerradura de barra antipanico resistente al calor, y cierra-puertas hidráulico, acabada con capa de pintura de resina epoxi en polvo polimerizada al horno, incluso material complementario y ayudas de albañilería. Adaptada según CTE. Medida de fuera a fuera del cerco.

| Código | Ud | Descripción | Rendimiento | Precio | Importe |
|---|---|---|---|---|---|
| ATC00100 | h | CUADRILLA ALBAÑILERÍA, FORMADA POR OFICIAL 1ª Y PEÓN ESP. | 0.5 | 38.75 | 19.38 |
| TO01600 | h | OF. 1ª CERRAJERO-CHAPISTA | 1.3 | 19.85 | 25.81 |
| KA02600 | m2 | PUERTA CORTAFUEGO ABATIBLE 1 HOJA TIPO EI2/120 (material) | 1 | 241.61 | 241.61 |
| KW04300 | u | BARRA ANTIPÁNICO PARA PUERTA 1 HOJA (material) | 0.6 | 125.67 | 75.40 |
| KW04400 | u | CIERRA-PUERTA HIDRÁULICO PARA 1 HOJA (material) | 0.6 | 71.01 | 42.61 |
| WW00300 | u | MATERIAL COMPLEMENTARIO O PZAS. ESPECIALES | 2 | 0.55 | 1.10 |
| WW00400 | u | PEQUEÑO MATERIAL | 2 | 0.3 | 0.60 |
|  |  | Total |  |  | 406.51 |

| Medición | Uds. | Largo | Alto | Parcial |
|---|---|---|---|---|
| Almacén materia prima, citostáticos, limpio | 1 | 1.3 | 2.15 | 2.80 |
| Eeenvasado | 1 | 1.3 | 2.15 | 2.80 |
| Subtotal |  |  |  | 5.60 |
| Total |  |  |  | 5.6 |

**H08PID90008** u REDISTRIBUCIÓN DETECTOR INCEN. ANALÓGICO
2 u × 14.46 = 28.92
Redistribución de detector, consiste en desconexión cableado y conexionado, y p/p pequeño material. instalado (incluye la programación en la central de detección)

| Código | Ud | Descripción | Rendimiento | Precio | Importe |
|---|---|---|---|---|---|
| TO01800 | h | OF. 1ª ELECTRICISTA | 0.6 | 19.85 | 11.91 |
| IP03100 | u | DETECTOR ÓPTICO DE HUMO | 0 | 43.79 | 0.00 |
| WW00300 | u | MATERIAL COMPLEMENTARIO O PZAS. ESPECIALES | 3 | 0.55 | 1.65 |
| WW00400 | u | PEQUEÑO MATERIAL | 3 | 0.3 | 0.90 |
|  |  | Total |  |  | 14.46 |

**H08PID90009** UD RETENEDOR ELECTROMAG. CON PULSADOR (08/04/2014)
3 UD × 131.78 = 395.34
Retenedor con caja y pulsador EC-1350 50Kg, formado por un electroimán encapsulado para mantener las puertas abiertas en situación de normalidad, y las cierra automáticamente en estado de alarma de incendio¡ en combinación con la detección incendio. Dotado de un circuito que retarda el cierre de la puerta durante 5 segundos, asegurando así el correcto funcionamiento de las puertas cortafuego de doble hoja. Ubicado en caja metálica, dotado con pulsador manual que corta la alimentación del electroimán liberando la hoja de la puerta, que se cerrará por presión del muelle. Con una fuerza de tracción de 40 kg, consumo de 83 mA. a24 V. (incluye la programación en la central de detección)
Medida la unidad instalada en cada puerta.

| Código | Ud | Descripción | Rendimiento | Precio | Importe |
|---|---|---|---|---|---|
| ATC00100 | h | CUADRILLA ALBAÑILERÍA, FORMADA POR OFICIAL 1ª Y PEÓN ESP. | 0.2 | 38.75 | 7.75 |
| ATC00400 | h | CUADRILLA FORMADA POR OFICIAL 1ª INSTALADOR Y AYUDANTE | 2 | 38.89 | 77.78 |
| WW00300 | u | MATERIAL COMPLEMENTARIO O PZAS. ESPECIALES | 5 | 0.55 | 2.75 |
| WW00400 | u | PEQUEÑO MATERIAL | 5 | 0.3 | 1.50 |
| HSIRETE | u | RETENEDOR (08/04/2014) | 1 | 42 | 42.00 |
|  |  | Total |  |  | 131.78 |

**H000260** UD FUENTE DE ALIMENTACIÓN (19/03/2019)
1 UD × 363 = 363.00
suministro e instalación de fuente de alimentación conmutada de 24 vcc 3 A controlada por microprocesador. Salidas independientes protegidas por fusibles térmicos (PTC) y 10 indicadores luminosos de estado, salidas de relé para indicación de estado de la fuente. Dispone de supervisión de la alimentación conmutada y protección contra circuitos, incorpoa circuito de supervisión de tbateria para presencia. nivel u eficacia. supervisión de derivadas a tierra. incluye dos baterías de 12v 7A/h modelo PS 1207.Marca HLSI Modelo HLSPS25.

| Código | Ud | Descripción | Rendimiento | Precio | Importe |
|---|---|---|---|---|---|
| PU.H00260 | ud | equipo alimentacion conmutada (material; 19/03/2019) | 1 | 363 | 363.00 |
|  |  | Total |  |  | 363 |

**08PIE00023** u EXTINTOR MÓVIL, DE POLVO ABC, 6 kg
1 u × 47.48 = 47.48
Extintor móvil, de polvo ABC, con 6 kg de capacidad eficacia 13-A, 89-B, formado por recipiente de chapa de acero electrosoldada, con presión incorporada, homologado por el M.I., según rgto. de recipientes a presión, válvula de descarga, de asiento con palanca para interrupción, manómetro, herrajes de cuelgue, placa de timbre, incluso pequeño material, montaje y ayudas de albañilería; instalado según CTE y RIPCI. Medida la cantidad ejecutada.

| Código | Ud | Descripción | Rendimiento | Precio | Importe |
|---|---|---|---|---|---|
| ATC00100 | h | CUADRILLA ALBAÑILERÍA, FORMADA POR OFICIAL 1ª Y PEÓN ESP. | 0.4 | 38.75 | 15.50 |
| IP07800 | u | EXTINTOR MÓVIL, POLVO ABC, 6 kg EFICACIA 8-A, 39-B (material) | 1 | 31.13 | 31.13 |
| WW00300 | u | MATERIAL COMPLEMENTARIO O PZAS. ESPECIALES | 1 | 0.55 | 0.55 |
| WW00400 | u | PEQUEÑO MATERIAL | 1 | 0.3 | 0.30 |
|  |  | Total |  |  | 47.48 |

## 08 INSTALACION DE COMUNICACION (20/11/2003)
Importe: 2420.51

**H08KFR00800** u TOMA DOBLE DATOS RJ45 CAT.6 CERTIF. (02/08/2006)
2 u × 199.74 = 399.48
Punto doble de red RJ45 CAT.6, realizada con canalización de tubo PVC corrugado de M 20/gp5, con cajas de superficie Cimabox o similar con guardapolvo y conectores hembra RJ45 de la marca AMP o similar, i/p.p. cableado UTP marca AMP o similar libre de halógenos y de baja emisión de humos, categoría 6, empotrada, montada, instalada, rotulada y certificada. Medida la unidad ejecutada hasta el RACK de conexionado situado a una distancia máxima de 100 m.

| Código | Ud | Descripción | Rendimiento | Precio | Importe |
|---|---|---|---|---|---|
| TO01800 | h | OF. 1ª ELECTRICISTA | 2.1 | 19.85 | 41.69 |
| MATE07001 | ud | Conector toma RJ-45 C6 UTP (material; 02/08/2006) | 2 | 7.9 | 15.80 |
| MATE07002 | ud | Frontal 45x45 para 1 RJ-45 C6/C5e (material; 02/08/2006) | 1 | 1.89 | 1.89 |
| MATE07003 | ud | Rótulo para toma (material; 02/08/2006) | 2 | 0.4 | 0.80 |
| MATE07700 | m | CABLE UTP (material; 21/03/2014) | 125 | 1 | 125.00 |
| IE12000 | m | TUBO PVC FLEXIBLE CORRUGADO DIÁM. 16 mm | 63 | 0.21 | 13.23 |
| HWW00400 | u | PEQUEÑO MATERIAL (material; 31/07/2008) | 1.4 | 0.3 | 0.42 |
| WW00300 | u | MATERIAL COMPLEMENTARIO O PZAS. ESPECIALES | 1.65 | 0.55 | 0.91 |
|  |  | Total |  |  | 199.74 |

Claves: canalización, tubo, simple, cableado, empotrable, montaje, PVC, toma, corrugado

| Medición | Uds. | Parcial |
|---|---|---|
| Intercambio | 1 | 1.00 |
| Rotativo vertical | 1 | 1.00 |
| Subtotal |  | 2.00 |
| Total |  | 2 |

**H08KFR00801** u PTO. TRABAJO EMPOTRADO 2RJ45 CAT. 6E + 4 TOMAS 16 A (20/11/2003)
4 u × 292.32 = 1169.28
Puesto de trabajo formado por base múltiple con toma doble de datos RJ45 con circuito formado por conductor UTP de 4 pares trenzados categoría 6E, aislado con tubo de pvc flexible de 25mm de diámetro instalado empotrado, en canaleta ó sobre bandeja según el caso (máximo 100ml) conectada a rack incluso instalación de panel de parcheo(switch) en caso de ser necesario, con certificado de instalación y rotulación, toma doble de corriente de usos varios con toma de tierra circuito 16 A II+T.T. pública concurrencia de 2.5 mm2 y toma doble de corriente de informática en color rojo con toma de tierra circuito de 16 A II+T.T. pública concurrencia de 2.5 mm2. aislados con tubo de PVC rígido de 13 mm. incluyendo caja de registro, caja de mecanismo universal con tornillos, p.p. de placas de montaje, material auxiliar y colocación. Medido el conjunto instalado.

| Código | Ud | Descripción | Rendimiento | Precio | Importe |
|---|---|---|---|---|---|
| MAT07010 | u | CAJILLO PUESTO TRABAJO (material; 21/03/2014) | 1 | 1 | 1.00 |
| IE12100 | m | TUBO PVC FLEXIBLE CORRUGADO DIÁM. 23 mm (material) | 65 | 0.31 | 20.15 |
| IE02002 | m | CABLE COBRE 1X2.5MM2/ 0,6/1 KV. LIBRE HALÓGENOS (material; 20/11/2003) | 48 | 0.5 | 24.00 |
| IE01400 | u | BASE ENCHUFE II+T 16 A C/PLACA T.T. LATERAL | 2 | 3.11 | 6.22 |
| IE01402 | u | BASE ENCHUFE II+T 16 A. C/PLACA T.T. LATERAL ROJO (material; 26/11/2003) | 2 | 2.6 | 5.20 |
| TO01800 | h | OF. 1ª ELECTRICISTA | 3.3 | 19.85 | 65.51 |
| MATE07700 | m | CABLE UTP | 125 | 1 | 125.00 |
| MATE07001 | ud | Conector toma RJ-45 C6 UTP | 2 | 7.9 | 15.80 |
| ATC00100 | h | CUADRILLA ALBAÑILERÍA, FORMADA POR OFICIAL 1ª Y PEÓN ESP. | 0.65 | 38.75 | 25.19 |
| HWW00400 | u | PEQUEÑO MATERIAL | 5 | 0.3 | 1.50 |
| WW00300 | u | MATERIAL COMPLEMENTARIO O PZAS. ESPECIALES | 5 | 0.55 | 2.75 |
|  |  | Total |  |  | 292.32 |

| Medición | Uds. | Parcial |
|---|---|---|
| Intercambio | 1 | 1.00 |
| Rotativo vertical | 1 | 1.00 |
| Despacho farmaceuticos | 2 | 2.00 |
| Subtotal |  | 4.00 |
| Total |  | 4 |

**08KIA00001** u EQUIPO INTERCOMUNICACION TIPO BI-WAY PARA SALAS DE DIAGNOSTICO P
1 u × 789.55 = 789.55
DE EQUIPO DE INTERCOMUNICACION TIPO BI-WAY CON FUNCIONAMIENTO DUPLEX COMPUESTO POR CENTRAL, MICROFONO INTERIOR Y EXTERIOR, JUEGO DE ALTAVOCES Y UNIDAD DE ALIMENTACION, INCLUSO COLOCACION, CONEXIONES Y AYUDAS DE ALBAÑILERIA. MEDIDA LA UNIDAD INSTALADA.

| Código | Ud | Descripción | Rendimiento | Precio | Importe |
|---|---|---|---|---|---|
| WW00400 | u | PEQUEÑO MATERIAL | 1 | 0.3 | 0.30 |
| WW00300 | u | MATERIAL COMPLEMENTARIO O PZAS. ESPECIALES | 1 | 0.55 | 0.55 |
| IV02510 | u | EQUIPO DE INTERCOMUNICACION TIPO BI-WAY (material; 10/12/2019) | 1 | 783.22 | 783.22 |
| ATC00100 | h | CUADRILLA ALBAÑILERÍA, FORMADA POR OFICIAL 1ª Y PEÓN ESP. | 0.04 | 38.75 | 1.55 |
| ATC00400 | h | CUADRILLA FORMADA POR OFICIAL 1ª INSTALADOR Y AYUDANTE | 0.101 | 38.89 | 3.93 |
|  |  | Total |  |  | 789.55 |

| Medición | Uds. | Parcial |
|---|---|---|
| PLANTA -2. SÓTANO | 1 | 1.00 |
| Total |  | 1 |

**08KLI00001** m CABLEADO PARA CONEXION DE INTERCOMUNICADOR BI-WAY
20 m × 3.11 = 62.20
CABLEADO PARA CONEXION DE INTERCOMUNICADOR BI-WAY DE LAS SALAS DE RADIODIAGNOSTICO. CONECTA EL TERMINAL DE LA SALA DE CONTROL CON EL TERMINAL DEL INTERIOR DE LA SALA DE RADIODIAGNOSTICO. COMPOSICIÓN DEL CABLEADO SEGUN ESPECIFICACIONES DEL FABRICANTE. CANALIZADO BAJO TUBO DE MATERIAL PLASTICO CORRUGADO DE 25 MM DE DIAMETRO, INCLUSO AYUDAS DE ALBAÑILERIA, ACCESORIOS Y PEQUEÑO MATERIAL. MEDIDA LA LONGITUD EJECUTADA PARA INTERCONECTAR TODOS LOS MECANISMOS DEL SISTEMA DE INTERCOMUNICACION BI-WAY

| Código | Ud | Descripción | Rendimiento | Precio | Importe |
|---|---|---|---|---|---|
| ATC00100 | h | CUADRILLA ALBAÑILERÍA, FORMADA POR OFICIAL 1ª Y PEÓN ESP. | 0.04 | 38.75 | 1.55 |
| ILKI0001 | m | CABLEADO PARA CONEXION DE INTERCOMUNICADOR BI-WAY (material; 10/12/2019) | 1.01 | 1.2 | 1.21 |
| IE12002 | m | TUBO PVC. FLEXIBLE CORRUGADO DIAM. NOMINAL 25 MM. (material; 10/12/2019) | 1.01 | 0.22 | 0.22 |
| TO02000 | h | OF. 1ª INSTALADOR (mano de obra) | 0.002 | 19.85 | 0.04 |
| WW00300 | u | MATERIAL COMPLEMENTARIO O PZAS. ESPECIALES | 0.1 | 0.55 | 0.06 |
| WW00400 | u | PEQUEÑO MATERIAL | 0.1 | 0.3 | 0.03 |
|  |  | Total |  |  | 3.11 |

## 09 CONTROL DE ACCESOS
Importe: 2937.4

**07.01** UD LECTOR MURAL (20/05/2021)
2 UD × 1064.22 = 2128.44
Suministro e instalación de lector mural para uso con tarjetas de proximidad de13.56MHz, tecnología MIFARE. Con LED de aviso rojo y verde; acceso autorizado o denegado,etc. Memoria no volátil que almacena plan de cierre y eventos. Comunicación encriptada AES128 con el HUBPROWIRELESS ONLINE. Altas automáticas a nuevas credenciales de la instalación. Sistema de encriptación reforzada por credencial. Alimentación12/24vcc, consumo 20mA en reposo y 150 mA actuando. Incluye salida relé (NO,NC,C) con capacidad de corte: 5A 250VAC / 5A 30V DC. Acabado en negro.

**07.02** UD HUB DE COMUNICACIONES (20/05/2021)
1 UD × 602.46 = 602.46
Suministro e instalación de para comunicación con cerraduras y lectores PROWIRELESS. Permite conectar hasta 30 puertas con el sistema. Comunicaciones por radiofrecuencia a 868MHz con encriptaciónAES128. Encriptación SSL con el servidor. Memoria no volátil que almacena eventos en caso de fallo de comunicación. Alimentación 12/24Vcc ó PoE y conexión Ethernet. (LA SEÑAL DE UN HUB TIENE UN ALCANCE DE 30mts, EN EL CASO QUE NO HUBIERA SUFICIENTE SEÑAL QUIZÁS SEA NECESARIO OTRA UNIDAD

| Código | Ud | Descripción | Cantidad | Precio | Importe |
|---|---|---|---|---|---|
| 08ECC00001 | m | CIRCUITO DE ALUMBRADO 3x1,5 mm2 | 50 | 4.13 | 206.50 |

## 10 EQUIPOS (20/05/2021)
Importe: 72285

**09.01** UD SAS PASAMATERIALES DOBLE ALTURA (20/05/2021)
2 UD × 13350 = 26700.00
Suministro e instalación de caja de paso de materiales eléctrico de doble altura, acabado interior y exterior en acero inoxidable AISI304. Sistema de enclavamiento eléctrico inviolable, con indicador por semáforos. Incluyendo gestión por autómata.INFO: Pruebas de estanqueidad no realizadas, a la estanqueidad de los elementos es idéntica a la de las puertas SL060. Dimensiones interiores: 700x800x700 + 700x800x700 MM

**09.02** UD SAS PASAMATERIALES DOBLE ALTURA SIN SUELO (20/05/2021)
1 UD × 11475 = 11475.00
Suministro e instalación de caja de paso de materiales eléctrico de doble altura, acabado interior y exterior en acero inoxidable AISI304. Sistema de enclavamiento eléctrico inviolable, con indicador por semáforos. Incluyendo gestión por autómata.INFO: Pruebas de estanqueidad no realizadas, a la estanqueidad de los elementos es idéntica a la de las puertas SL060. Sin suelo para el paso de carros. Dimensiones interiores: 700x800x700 + 850x800x700 MM

**09.04** UD SAS PASAMATERIALES AUTOVENTILADO 850*800*700 (20/05/2021)
1 UD × 17475 = 17475.00
Suministro e instalación de SAS Pasamateriales Autoventilado con rampa inox de acceso: - Construcción total inox AISI304 - Semáforos luminosos para indicación de estado. - Temporizador de funcionamiento de UV's. - Pré filtro de impulsión G4. - Cámara fabricada en una sola pieza, con cantos interiores redondeados. - Sistema de cierre electromecánico de acccionamiento manual. - Filtro de impulsión HEPA_H14 - Tensión eléctrica 230V-50Hz Consola táctil no incluida.Dimensiones interiores: 850x800x700mm (Ancho x Alto x Fondo)

**09.05** UD SAS PASAMATERIALES AUTOVENTILADO 700*800*700 (20/05/2021)
1 UD × 16635 = 16635.00
Suministro e instalación de SAS Pasamateriales Autoventilado: - Construcción total inox AISI304 - Semáforos luminosos para indicación de estado. - Temporizador de funcionamiento de UV's. - Pré filtro de impulsión G4. - Cámara fabricada en una sola pieza, con cantos interiores redondeados. - Sistema de cierre electromecánico de acccionamiento manual. - Filtro de impulsión HEPA_H14 - Tensión eléctrica 230V-50Hz Consola táctil no incluida.Dimensiones interiores: 700x800x700mm (Ancho x Alto x Fondo)

## 11 RESIDUOS (11/04/2014)
Importe: 157.36

**17RRR00210** t RETIRADA DE RESIDUOS MIXTOS N.P. A PLANTA DE VALORIZ. 10 km
3.9 t × 20.98 = 81.82
Retirada de residuos mixtos en obra de nueva planta a planta de valorización situada a una distancia máxima de 10 km, formada por: transporte interior, carga, transporte a planta, descarga y canon de gestión. Medido el volumen esponjado.

| Código | Ud | Descripción | Rendimiento | Precio | Importe |
|---|---|---|---|---|---|
| AER00100 | m3 | TRANSPORTE INTERIOR MECANICO DE RESIDUOS MIXTOS A 100 m (maquinaria) | 1 | 2.88 | 2.88 |
| ER00100 | m3 | CANON GESTION DE RESIDUOS MIXTOS | 1 | 12.5 | 12.50 |
| ME00300 | h | PALA CARGADORA (maquinaria) | 0.02 | 23.87 | 0.48 |
| MK00100 | h | CAMIÓN BASCULANTE | 0.2 | 25.6 | 5.12 |
|  |  | Total |  |  | 20.98 |

**17MMP00001** t RETIRADA RESIDUOS PLÁSTICOS Y SINTÉTICOS, DIST. MÁX. 10 km MEC.
0 t × 63.52 = 0.00
Retirada de residuos plásticos y sintéticos, realizada en camión basculante a una distancia máxima de 10 km, incluso carga con medios mecánicos. Medido el peso en bascula puesto en almacén.

| Código | Ud | Descripción | Rendimiento | Precio | Importe |
|---|---|---|---|---|---|
| TP00100 | h | PEÓN ESPECIAL | 2.5 | 18.9 | 47.25 |
| EW00001 | t | TRANSPORTE INTERIOR MANUAL (material) | 1 | 12.97 | 12.97 |
| ME00300 | h | PALA CARGADORA | 0.02 | 23.87 | 0.48 |
| MK00100 | h | CAMIÓN BASCULANTE | 0.11 | 25.6 | 2.82 |
|  |  | Total |  |  | 63.52 |

**17MMM00110** t RETIRADA RESIDUOS MADERA DEM. A PLANTA VALORIZ. DIST. MÁX. 10 km
0 t × 11.6 = 0.00
Retirada de residuos de madera en obra de demolición a planta de valorización situada a una distancia máxima de 10 km, formada por: carga, transporte a planta, descarga y canon de gestión. Medido el peso en bascula puesto en planta.

| Código | Ud | Descripción | Rendimiento | Precio | Importe |
|---|---|---|---|---|---|
| EM00100 | t | CANON GESTION DE RESIDUOS DE MADERA (material) | 1 | 6 | 6.00 |
| ME00300 | h | PALA CARGADORA | 0.02 | 23.87 | 0.48 |
| MK00100 | h | CAMIÓN BASCULANTE | 0.2 | 25.6 | 5.12 |
|  |  | Total |  |  | 11.6 |

**17HCT00120** t RETIRADA TEJAS ÁRABES PROCEDENTES DESMONTADO DIST. MÁX. 10 km
0 t × 4.32 = 0.00
Retirada de tejas arabes procedentes de desmontado de cubierta situada a una distancia máxima de 10 km, formada por: transporte interior, limpieza, carga, transporte y descarga en almacén. Medida la cantidad puesta en almacén.

| Código | Ud | Descripción | Rendimiento | Precio | Importe |
|---|---|---|---|---|---|
| AEH00100 | m3 | TRANSPORTE INTERIOR MECANICO DE RESIDUOS PETREOS SELECCIONADOS A (maquinaria) | 1 | 4.77 | 4.77 |
| TP00100 | h | PEÓN ESPECIAL | 0.05 | 18.9 | 0.95 |
| EH00200 | u | TEJA ARABE VIEJA (material) | 1 | -1.5 | -1.50 |
| MK00100 | h | CAMIÓN BASCULANTE | 0.004 | 25.6 | 0.10 |
|  |  | Total |  |  | 4.32 |

**17HAW00120** t RETIRADA RESIDUOS ARIDOS Y PIEDRAS N.P. A PLANTA VALORIZ. 10 km
3.9 t × 19.37 = 75.54
Retirada de residuos de áridos y piedras en obra de nueva planta a planta de valorización situada a una distancia máxima de 10 km, formada por: transporte interior, selección, carga, transporte a planta, descarga y canon de gestión. Medido el volumen esponjado.

| Código | Ud | Descripción | Rendimiento | Precio | Importe |
|---|---|---|---|---|---|
| AEH00100 | m3 | TRANSPORTE INTERIOR MECANICO DE RESIDUOS PETREOS SELECCIONADOS A | 1 | 4.77 | 4.77 |
| EH00100 | m3 | CANON GESTION DE RESIDUOS PETREOS (material) | 1 | 9 | 9.00 |
| ME00300 | h | PALA CARGADORA | 0.02 | 23.87 | 0.48 |
| MK00100 | h | CAMIÓN BASCULANTE | 0.2 | 25.6 | 5.12 |
|  |  | Total |  |  | 19.37 |

**H1701** t RETIRADA RESIDUOS MATERIAL VITREO (11/04/2014)
0 t × 22.6 = 0.00
Retirada de residuos de material vitreo en obra de demolición a planta de valorización situada a una distancia máxima de 10 km, formada por: carga, transporte a planta, descarga y canon de gestión. Medido el peso en bascula puesto en planta.

| Código | Ud | Descripción | Rendimiento | Precio | Importe |
|---|---|---|---|---|---|
| ME00300 | h | PALA CARGADORA | 0.02 | 23.87 | 0.48 |
| MK00100 | h | CAMIÓN BASCULANTE | 0.2 | 25.6 | 5.12 |
| HEM01 | t | CANON MATERIAL VITREO (material; 11/04/2014) | 1 | 17 | 17.00 |
|  |  | Total |  |  | 22.6 |

**H1702** t RETIRADA DE YESOS NO CONTAMINADOS (11/04/2014)
0 t × 18.4 = 0.00
Retirada de residuos de material de construcción mezclado con yeso, que no contiene mercurio, PCB o sustancias peligrosas. a planta de valorización situada a una distancia máxima de 10 km, formada por: carga, transporte a planta, descarga y canon de gestión. Medido el peso en bascula puesto en planta.

| Código | Ud | Descripción | Rendimiento | Precio | Importe |
|---|---|---|---|---|---|
| ME00300 | h | PALA CARGADORA | 0.2 | 23.87 | 4.77 |
| MK00100 | h | CAMIÓN BASCULANTE | 0.2 | 25.6 | 5.12 |
| HEM02 | t | CANON MATERIAL CON YESOS NO CONTAMINADOS (material; 11/04/2014) | 1 | 8.51 | 8.51 |
|  |  | Total |  |  | 18.4 |

## 12 SEGURIDAD Y SALUD (09/03/2004)
Importe: 1737.39

### S01 PROTECCION INDIVIDUAL
Importe: 824.47

**19SIC30005** u MASCARILLA POLIPROP. PARTÍC. VÁLVULA GAMA ALTA
10 u × 7.82 = 78.20
Mascarilla de polipropileno apto para partículas con válvula de exhalación, gama alta, según R.D. 773/97 y marcado CE según R.D. 1407/92. Medida la unidad en obra.

| Código | Ud | Descripción | Rendimiento | Precio | Importe |
|---|---|---|---|---|---|
| HC05240 | u | MASCARILLA POLIPROP. PARTÍCULAS VÁLVULA ALTA CAL. (material) | 1 | 7.82 | 7.82 |
|  |  | Total |  |  | 7.82 |

**19SIC20006** u GAFAS MONTURA VINILO CON VENT. DIRECTA
10 u × 2.77 = 27.70
Gafas de vinilo con ventilación directa, sujección a cabeza graduable visor de policarbonato, para trabajos con ambientes pulvigenos, según R.D. 773/97 y marcado CE según R.D. 1407/92. Medida la unidad en obra.

| Código | Ud | Descripción | Rendimiento | Precio | Importe |
|---|---|---|---|---|---|
| HC03500 | u | GAFAS ANTI-POLVO DE VINILO CON VENTILACION (material) | 1 | 2.77 | 2.77 |
|  |  | Total |  |  | 2.77 |

**19SIC20005** u GAFAS MONTURA ACETATO, PROTECCIONES LATERALES
10 u × 13.68 = 136.80
Gafas de montura de acetato, patilla adaptable, protectores laterales de rejilla o con ventilación, visores neutros inastillables, tratados y templados, para trabajos con riesgos de impacto en ojos, según R.D. 773/97 y marcado CE según R.D. 1407/92. Medida la unidad en obra.

| Código | Ud | Descripción | Rendimiento | Precio | Importe |
|---|---|---|---|---|---|
| HC03350 | u | GAFAS ANTI-IMPACTO DE MONTURA ACETATO P. LATERALES (material) | 1 | 13.68 | 13.68 |
|  |  | Total |  |  | 13.68 |

**19SIC10004** u PROTECTOR AUDITIVO CASQUETES
2 u × 17.82 = 35.64
Protector auditivo fabricado con casquetes ajustables en ambioente bajo y medio de ruido permite uso con el casco de seguridad, según R.D. 773/97 y marcado CE según R.D. 1407/92. Medida la unidad en obra.

| Código | Ud | Descripción | Rendimiento | Precio | Importe |
|---|---|---|---|---|---|
| HC00350 | u | AMORTIGUADOR DE RUIDO DE ALMOHADILLAS USO CASCO (material) | 1 | 17.82 | 17.82 |
|  |  | Total |  |  | 17.82 |

**19SIM90002** u PAR GUANTES RIESGOS MECÁNICOS MED. PIEL DE FLOR VACUNO
10 u × 2.35 = 23.50
Par de guantes de protección para riesgos mecánicos medios, fabricado en piel de flor de vacuno natural con refuerzo en uñeros y nudillos, según R.D. 773/97 y marcado CE según R.D. 1407/92. Medida la unidad en obra.

| Código | Ud | Descripción | Rendimiento | Precio | Importe |
|---|---|---|---|---|---|
| HC04210 | u | PAR DE GUANTES RIESGOS MECÁNICOS MEDIOS PIEL VACUNO (material) | 1 | 2.35 | 2.35 |
|  |  | Total |  |  | 2.35 |

**19SIM90011** u PAR GUANTES PROTEC. ELÉCTRICA CLASE 00
10 u × 26.85 = 268.50
Par de guantes de protección eléctrica de baja tensión, 2500 V clase 00, fabricado con material látex natural, según R.D. 773/97 y marcado CE según R.D. 1407/92. Medida la unidad en obra.

| Código | Ud | Descripción | Rendimiento | Precio | Importe |
|---|---|---|---|---|---|
| HC04800 | u | PAR DE GUANTES AISLANTES BT. 2500 V (material) | 1 | 26.85 | 26.85 |
|  |  | Total |  |  | 26.85 |

**19SIM90005** u PAR GUANTES DE PROTECCCIÓN DE NEOPRENO
40 u × 1.88 = 75.20
Par de guantes de protección, fabricado en neopreno, según R.D. 773/97 y marcado CE según R.D. 1407/92. Medida la unidad en obra.

| Código | Ud | Descripción | Rendimiento | Precio | Importe |
|---|---|---|---|---|---|
| HC04400 | u | PAR DE GUANTES NEOPRENO (material) | 1 | 1.88 | 1.88 |
|  |  | Total |  |  | 1.88 |

**19SIP50002** u PAR DE BOTAS CAÑA ALTA IMPERM. PLANTILLA Y PUNTERA MET.
2 u × 10.59 = 21.18
Par de botas de caña alta impermeable, plantilla y puntera metálica, fabricados en PVC, según R.D. 773/97 y marcado CE según R.D. 1407/92. Medida la unidad en obra.

| Código | Ud | Descripción | Rendimiento | Precio | Importe |
|---|---|---|---|---|---|
| HC00660 | u | PAR DE BOTAS AGUA PVC PUNTERA Y PLANTILLA METAL (material) | 1 | 10.59 | 10.59 |
|  |  | Total |  |  | 10.59 |

**19SIP50001** u PAR DE BOTAS MEDIA CAÑA IMPERMEABLE
10 u × 7.89 = 78.90
Par de botas de media caña impermeable, fabricados en PVC, según R.D. 773/97 y marcado CE según R.D. 1407/92. Medida la unidad en obra.

| Código | Ud | Descripción | Rendimiento | Precio | Importe |
|---|---|---|---|---|---|
| HC00650 | u | PAR DE BOTAS AGUA PVC (material) | 1 | 7.89 | 7.89 |
|  |  | Total |  |  | 7.89 |

**19SIC90001** u CASCO SEG. CONTRA IMPACTOS POLIETILENO ALTA
10 u × 1.53 = 15.30
Casco de seguridad contra impactos polietileno alta densidad según R.D. 773/97 y marcado CE según R.D. 1407/92. Medida la unidad en obra.

| Código | Ud | Descripción | Rendimiento | Precio | Importe |
|---|---|---|---|---|---|
| HC01500 | u | CASCO DE SEGURIDAD ESTANDAR (material) | 1 | 1.53 | 1.53 |
|  |  | Total |  |  | 1.53 |

**19SIC20014** u PANTALLA SOLDADURA ELÉCT. CABEZA, ADAPT. CASCO
1 u × 13.31 = 13.31
Pantalla de soldadura eléctrica de cabeza, mirilla abatible adaptable al casco, resistente a la perforación y penetración por objeto candente, antiinflamable, según R.D. 773/97 y marcado CE según R.D. 1407/92. Medida la unidad en obra.

| Código | Ud | Descripción | Rendimiento | Precio | Importe |
|---|---|---|---|---|---|
| HC05620 | u | PANTALLA SOLDADURA ELÉCTRICA DE CABEZA ADAPT. (material) | 1 | 13.31 | 13.31 |
|  |  | Total |  |  | 13.31 |

**19SIT90001** u MANDIL PARA TRABAJOS DE SOLDADURA
1 u × 3.23 = 3.23
Mandil para trabajos de soldadura, fabricado en cuero con sujección a cuello y cintura a traves de tiras según R.D. 773/97 y marcado CE según R.D. 1407/92. Medida la unidad en obra.

| Código | Ud | Descripción | Rendimiento | Precio | Importe |
|---|---|---|---|---|---|
| HC05100 | u | MANDIL PARA TRABAJOS DE SOLDADURA (material) | 1 | 3.23 | 3.23 |
|  |  | Total |  |  | 3.23 |

**19SIP50003** u PAR DE POLAINAS PARA TRABAJOS DE SOLDADURA
1 u × 11.15 = 11.15
Par de polainas para trabajos de soldadura, fábricada en cuero de serraje vacuno sistema de sujección debajo del calzado según R.D. 773/97 y marcado CE según R.D. 1407/92. Medida la unidad en obra.

| Código | Ud | Descripción | Rendimiento | Precio | Importe |
|---|---|---|---|---|---|
| HC00670 | u | PAR DE POLAINAS DE CUERO (material) | 1 | 11.15 | 11.15 |
|  |  | Total |  |  | 11.15 |

**19SIM50001** u PAR MANGUITOS PARA TRABAJOS DE SOLDADURA
1 u × 5.63 = 5.63
Par de manguitos para trabajos de soldadura, fabricados en cuero de serraje vacuno según R.D. 773/97 y marcado CE según R.D. 1407/92. Medida la unidad en obra.

| Código | Ud | Descripción | Rendimiento | Precio | Importe |
|---|---|---|---|---|---|
| HC04900 | u | PAR DE MANGUITOS PARA SOLDADURA (material) | 1 | 5.63 | 5.63 |
|  |  | Total |  |  | 5.63 |

**19SIW90020** u TRAJE DE PROTECCIÓN CONTRA LA LLUVIA POLIÉSTER
1 u × 4.65 = 4.65
Traje de protección contra la lluvia confeccionado de PVC y con soporte de poliéster según R.D. 773/97 y marcado CE según R.D. 1407/92. Medida la unidad en obra.

| Código | Ud | Descripción | Rendimiento | Precio | Importe |
|---|---|---|---|---|---|
| HC01610 | u | TRAJE DE PROTECCIÓN LLUVIA (material) | 1 | 4.65 | 4.65 |
|  |  | Total |  |  | 4.65 |

**19SIC30009** u SEMIMASCARA RESPIR, DOS FILTROS PINTURAS
2 u × 12.79 = 25.58
Semimáscara respiratoria con dos filtros, fábricada en caucho hipoalergenico, con filtros intercambiables para pinturas, según R.D.1407/1992. Medida la unidad en obra.

| Código | Ud | Descripción | Rendimiento | Precio | Importe |
|---|---|---|---|---|---|
| HC03100 | u | FILTRO CONTRA PINTURA, HUMOS, SOLDADURA (material) | 2 | 1.97 | 3.94 |
| HC05330 | u | SEMIMÁSCARA RESPIRATORIA PINTURA, 2 VÁLVULAS (material) | 1 | 8.85 | 8.85 |
|  |  | Total |  |  | 12.79 |

### S02 PROTECCION COLECTIVA
Importe: 261.22

| Código | Ud | Descripción | Cantidad | Precio | Importe |
|---|---|---|---|---|---|
| 08PIE00023 | u | EXTINTOR MÓVIL, DE POLVO ABC, 6 kg | 1 | 47.48 | 47.48 |

**19SCV90052** u EXTRACTOR DE AIRE DE 1000 m3/h DURAC. DE 3 A 6 MESES
1 u × 47.74 = 47.74
Extractor de aire de 1000 m3/h, colocado en obras durante un periodo comprendido entre 3 y 6 meses, incluso p.p. de pequeño material, instalación eléctrica necesaria, desmontaje y mantenimineto. Medida la cantidad ejecutada.

| Código | Ud | Descripción | Rendimiento | Precio | Importe |
|---|---|---|---|---|---|
| ATC00100 | h | CUADRILLA ALBAÑILERÍA, FORMADA POR OFICIAL 1ª Y PEÓN ESP. | 0.04 | 38.75 | 1.55 |
| TO01800 | h | OF. 1ª ELECTRICISTA | 0.08 | 19.85 | 1.59 |
| HV00500 | u | EXTRACTOR DE AIRE 1000 m3/h (material) | 0.135 | 282.98 | 38.20 |
| WW00300 | u | MATERIAL COMPLEMENTARIO O PZAS. ESPECIALES | 10 | 0.55 | 5.50 |
| WW00400 | u | PEQUEÑO MATERIAL | 3 | 0.3 | 0.90 |
|  |  | Total |  |  | 47.74 |

**19SSA00041** m CORDÓN DE BALIZAMIENTO REFLECTANTE
100 m × 1.66 = 166.00
Cordón de balizamiento reflectante, sobre soporte de acero de diámetro 10 mm, incluso colocación de acuerdo con las especificaciones y modelos del R.D. 485/97. Medida la longitud ejecutada.

| Código | Ud | Descripción | Rendimiento | Precio | Importe |
|---|---|---|---|---|---|
| TP00100 | h | PEÓN ESPECIAL | 0.012 | 18.9 | 0.23 |
| HS02800 | m | CORDÓN BALIZAMIENTO (material) | 1.1 | 1.18 | 1.30 |
| HS02900 | u | SOPORTE CORDÓN BALIZAMIENTO (material) | 0.2 | 0.63 | 0.13 |
|  |  | Total |  |  | 1.66 |

### S05 VARIOS (09/03/2004)
Importe: 651.7

**19WFF00010** u FORMACION ESPECIFICA DE S.H. (09/03/2004)
30 u × 14.39 = 431.70
DE FORMACION ESPECIFICA DE TRABAJADORES EN MATERIA DE SEGURIDAD Y SALUD, EN OBRA DE ADAPTACION A HOSTAL MUNICIPAL SEGUN LEY 31/95. MEDIDA LA UNIDAD POR OBRA.

| Código | Ud | Descripción | Rendimiento | Precio | Importe |
|---|---|---|---|---|---|
| TO02100 | h | OFICIAL 1ª | 0.323 | 19.85 | 6.41 |
| TP00100 | h | PEÓN ESPECIAL | 0.08 | 18.9 | 1.51 |
| TP00200 | H | PEON ORDINARIO (mano de obra; 09/03/2004) | 0.483 | 13.4 | 6.47 |
|  |  | Total |  |  | 14.39 |

**19WMM90010** u RECONOCIMIENTO MÉDICO ESPECÍFICO, 12 MESES
10 u × 22 = 220.00
Reconocimiento medico para riesgos especificos en obra a realizar en 12 meses; según Ley 31/95. Medida la unidad por trabajador.

| Código | Ud | Descripción | Rendimiento | Precio | Importe |
|---|---|---|---|---|---|
| HW00400 | u | RECONOCIMIENTO MEDICO ESPECÍFICO ANUAL POR OBRERO (material) | 1 | 22 | 22.00 |
|  |  | Total |  |  | 22 |

## Precios auxiliares

**01ALH90001** m2 DEMOLICIÓN SELECTIVA M. MANUALES DE CITARA DE L/H
Precio: 15.12
Demolición selectiva con medios manuales de citara de ladrillo hueco. Medida la superficie inicial deduciendo huecos.

| Código | Ud | Descripción | Rendimiento | Precio | Importe |
|---|---|---|---|---|---|
| TP00100 | h | PEÓN ESPECIAL | 0.8 | 18.9 | 15.12 |
|  |  | Total |  |  | 15.12 |

**06WWR80010** m2 RECIBIDO DE CERCOS EN DIVISIONES INTERIORES (MUROS)
Precio: 31.56
Recibido de cercos o precercos de cualquier material en divisiones interiores (muros), con pasta de yeso negro, incluso aplomado y nivelado. Medida la superficie ejecutada.

| Código | Ud | Descripción | Rendimiento | Precio | Importe |
|---|---|---|---|---|---|
| TA00100 | h | AYUDANTE | 0.7 | 19.04 | 13.33 |
| TO02100 | h | OFICIAL 1ª | 0.7 | 19.85 | 13.90 |
| AGY00100 | m3 | PASTA DE YESO NEGRO YG | 0.03 | 111.05 | 3.33 |
| WW80010 | kg | PUNTAS 20x100 cm (material) | 0.135 | 7.42 | 1.00 |
|  |  | Total |  |  | 31.56 |

**ATC00100** h CUADRILLA ALBAÑILERÍA, FORMADA POR OFICIAL 1ª Y PEÓN ESP. (mano de obra)
Precio: 38.75
Cuadrilla albañilería, formada por oficial 1ª y peón especial.

| Código | Ud | Descripción | Rendimiento | Precio | Importe |
|---|---|---|---|---|---|
| TO00100 | h | OF. 1ª ALBAÑILERÍA | 1 | 19.85 | 19.85 |
| TP00100 | h | PEÓN ESPECIAL | 1 | 18.9 | 18.90 |
|  |  | Total |  |  | 38.75 |

**AGM00300** m3 MORTERO DE CEMENTO M10 (1:4) CEM II/A-L 32,5 N (material)
Precio: 63.7
Mortero de cemento CEM II/A-L 32,5 N, tipo M10 (1:4), con una resistencia a compresión de 10 N/mm2, según UNE-EN 998-2:2004.

| Código | Ud | Descripción | Rendimiento | Precio | Importe |
|---|---|---|---|---|---|
| TP00100 | h | PEÓN ESPECIAL | 1.03 | 18.9 | 19.47 |
| AA00300 | m3 | ARENA GRUESA | 1.061 | 10.06 | 10.67 |
| GC00200 | t | CEMENTO CEM II/A-L 32,5 N EN SACOS (material) | 0.361 | 92.54 | 33.41 |
| GW00100 | m3 | AGUA POTABLE (material) | 0.268 | 0.55 | 0.15 |
|  |  | Total |  |  | 63.7 |

**AGP00100** m3 PASTA DE ESCAYOLA (material)
Precio: 182.96
Pasta de escayola E-30 envasada, confeccionada a mano.

| Código | Ud | Descripción | Rendimiento | Precio | Importe |
|---|---|---|---|---|---|
| TP00100 | h | PEÓN ESPECIAL | 6.594 | 18.9 | 124.63 |
| GE00100 | t | ESCAYOLA E-30 ENVASADA (material) | 0.814 | 71.17 | 57.93 |
| GW00100 | m3 | AGUA POTABLE | 0.721 | 0.55 | 0.40 |
|  |  | Total |  |  | 182.96 |

**AGM00800** m3 MORTERO DE CEMENTO M5 (1:6) CEM II/A-L 32,5 N + PLAST. (material)
Precio: 56.2
Mortero de cemento CEM II/A-L 32,5 N, tipo M5 (1:6), con adición de plastificante, con una resistencia a compresión de 5 N/mm2, según UNE-EN 998-2:2004.

| Código | Ud | Descripción | Rendimiento | Precio | Importe |
|---|---|---|---|---|---|
| TP00100 | h | PEÓN ESPECIAL | 1.03 | 18.9 | 19.47 |
| AA00300 | m3 | ARENA GRUESA | 1.102 | 10.06 | 11.09 |
| GA00200 | l | PLASTIFICANTE (material) | 1.288 | 1.26 | 1.62 |
| GC00200 | t | CEMENTO CEM II/A-L 32,5 N EN SACOS | 0.258 | 92.54 | 23.88 |
| GW00100 | m3 | AGUA POTABLE | 0.263 | 0.55 | 0.14 |
|  |  | Total |  |  | 56.2 |

**AGY00100** m3 PASTA DE YESO NEGRO YG (material)
Precio: 111.05
Pasta de yeso negro YG, confeccionada a mano, según UNE-EN 13279-1:2000.

| Código | Ud | Descripción | Rendimiento | Precio | Importe |
|---|---|---|---|---|---|
| TP00100 | h | PEÓN ESPECIAL | 3 | 18.9 | 56.70 |
| GW00100 | m3 | AGUA POTABLE | 0.618 | 0.55 | 0.34 |
| GY00200 | t | YESO NEGRO YG (material) | 0.876 | 61.66 | 54.01 |
|  |  | Total |  |  | 111.05 |

**AGY00200** m3 PASTA DE YESO BLANCO YF (material)
Precio: 115.2
Pasta de yeso blanco YF, confeccionadaa mano, según UNE-EN 13279-1:2000.

| Código | Ud | Descripción | Rendimiento | Precio | Importe |
|---|---|---|---|---|---|
| TP00100 | h | PEÓN ESPECIAL | 3 | 18.9 | 56.70 |
| GW00100 | m3 | AGUA POTABLE | 0.618 | 0.55 | 0.34 |
| GY00100 | t | YESO BLANCO YF (material) | 0.876 | 66.39 | 58.16 |
|  |  | Total |  |  | 115.2 |

**ATC00200** h CUADRILLA ALBAÑILERÍA, FORMADA POR OFICIAL 2ª Y PEÓN ESP. (mano de obra)
Precio: 38.25
Cuadrilla albañilería, formada por oficial 2ª y peón especial.

| Código | Ud | Descripción | Rendimiento | Precio | Importe |
|---|---|---|---|---|---|
| TO02200 | h | OFICIAL 2ª (mano de obra) | 1 | 19.35 | 19.35 |
| TP00100 | h | PEÓN ESPECIAL | 1 | 18.9 | 18.90 |
|  |  | Total |  |  | 38.25 |

**ATC00400** h CUADRILLA FORMADA POR OFICIAL 1ª INSTALADOR Y AYUDANTE (mano de obra)
Precio: 38.89
Cuadrilla formada por un oficial 1ª instalador y ayudante especialista.

| Código | Ud | Descripción | Rendimiento | Precio | Importe |
|---|---|---|---|---|---|
| TA00200 | h | AYUDANTE ESPECIALISTA | 1 | 19.04 | 19.04 |
| TO02000 | h | OF. 1ª INSTALADOR | 1 | 19.85 | 19.85 |
|  |  | Total |  |  | 38.89 |

**AER00100** m3 TRANSPORTE INTERIOR MECANICO DE RESIDUOS MIXTOS A 100 m (maquinaria)
Precio: 2.88
Transporte interior mecánico de residuos mixtos a 100 m.

| Código | Ud | Descripción | Rendimiento | Precio | Importe |
|---|---|---|---|---|---|
| ME00400 | h | RETROEXCAVADORA (maquinaria) | 0.017 | 34.98 | 0.59 |
| MK00300 | h | CARRETILLA MECÁNICA BASCULANTE 1 m3 (maquinaria) | 0.11 | 3.65 | 0.40 |
| TP00100 | h | PEÓN ESPECIAL | 0.1 | 18.9 | 1.89 |
|  |  | Total |  |  | 2.88 |

**AEH00100** m3 TRANSPORTE INTERIOR MECANICO DE RESIDUOS PETREOS SELECCIONADOS A (maquinaria)
Precio: 4.77
Transporte interior mecánico de residuos pétreos seleccionados a 100 m.

| Código | Ud | Descripción | Rendimiento | Precio | Importe |
|---|---|---|---|---|---|
| ME00400 | h | RETROEXCAVADORA | 0.017 | 34.98 | 0.59 |
| MK00300 | h | CARRETILLA MECÁNICA BASCULANTE 1 m3 | 0.11 | 3.65 | 0.40 |
| TP00100 | h | PEÓN ESPECIAL | 0.2 | 18.9 | 3.78 |
|  |  | Total |  |  | 4.77 |

## Recursos

**TP00100** h PEÓN ESPECIAL
Medidas las horas trabajadas

**MK00100** h CAMIÓN BASCULANTE
Medidas las horas trabajadas

**TO02100** h OFICIAL 1ª
Medidas las horas trabajadas

**TO01800** h OF. 1ª ELECTRICISTA
Medidas las horas trabajadas

**TO00100** h OF. 1ª ALBAÑILERÍA
Medidas las horas trabajadas

**ER00100** m3 CANON GESTION DE RESIDUOS MIXTOS
Medido el volumen aparente descargado en almacén

**TO01500** h OF. 1ª CARPINTERÍA
Medidas las horas trabajadas

**TO00300** h OF. 1ª COLOCADOR
Medidas las horas trabajadas

**GP00100** kg PASTA ADHESIVA
Medido el peso útil descargado

**RS07300** m2 SOLERIA LINÓLEO ROLLO
Medida la superficie ejecutada

**TO00500** h OF. 1ª ESCAYOLISTA
Medidas las horas trabajadas

**RT01550** m2 PLACA ESCAYOLA LISA DESMONTABLE
Medida la superficie útil descargada

**RT01500** m2 PLACA ESCAYOLA LISA
Medida la superficie útil descargada

**TO01005** h OF. 2ª PINTOR
Medidas las horas trabajadas

**PP00100** kg PINTURA PLÁSTICA
Medido el peso útil descargado

**PW00300** kg SELLADORA
Medido el peso útil descargado

**PW10070** kg COLORANTE ADECUADO CARTA
Medido el peso útil descargado

**FL00400** mu LADRILLO CERÁM. HUECO DOBLE 24x11,5x7 cm
Medida la cantidad útil descargada

**TO01200** h OF. 1ª YESERO
Medidas las horas trabajadas

**TO01000** h OF. 1ª PINTOR
Medidas las horas trabajadas

**KA05100** m2 VENTANA FIJA AC. GALVANIZADO (T-II)
Medida la superficie útil descargada de fuera a fuera del cerco

**RW01900** m JUNTA DE SELLADO
Medida la longitud útil descargada

**KA02100** m2 PUERTA CORREDERA AC. GALVANIZADO (T-III)
Medida la superficie útil descargada de fuera a fuera del cerco

**DC00300** u MUEBLE SOPORTE FREGADERO AGLOM. PLAST. 1,20 mm
Medida la cantidad útil descargada

**IE08500** u INTERRUPTOR DIFERENCIAL II 25 A/30 Ma TIPO AC
Medida la cantidad útil descargada

**IE08600** u INTERRUPTOR DIFERENCIAL II 40 A/30 mA TIPO AC
Medida la cantidad útil descargada

**IE09600** u INTERRUPTOR DIFERENCIAL IV 63 A/300 mA TIPO AC
Medida la cantidad útil descargada

**IE10300** u INTERRUPTOR MAGNETOTÉRMICO II, DE 10-32 A
Medida la cantidad útil descargada

**IE14275** u INTERRUPTOR AUT. MAGNETOTÉRMICO (IV) DE 63A. TC.35KA
Medida la cantidad útil descargada

**IE01900** m CABLE COBRE 1x1,5 mm2 H07V-K
Medida la longitud útil descargada

**IE11900** m TUBO PVC FLEXIBLE CORRUGADO DIÁM. 13 mm
Medida la longitud útil descargada

**IE02000** m CABLE COBRE 1x2,5 mm2 H07V-K
Medida la longitud útil descargada

**IE02100** m CABLE COBRE 1x4 mm2 H07V-K
Medida la longitud útil descargada

**IE12000** m TUBO PVC FLEXIBLE CORRUGADO DIÁM. 16 mm
Medida la longitud útil descargada

**IE02600** m CABLE COBRE 1x16 mm2 H07V-K(AS)
Medida la longitud útil descargada

**IE12400** m TUBO PVC FLEXIBLE CORRUGADO DIÁM. 48 mm
Medida la longitud útil descargada

**IE01400** u BASE ENCHUFE II+T 16 A C/PLACA T.T. LATERAL
Medida la cantidad útil descargada

**IE05200** u CAJILLO UNIVERSAL ENLAZABLE
Medida la cantidad útil descargada

**IE11000** u INTERRUPTOR SENCILLO
Medida la cantidad útil descargada

**IW03901** u LUMIARIA LED 60*60
Medida la cantidad útil descargada

**IP04400** u EQUIPO AUTÓNOMO ALUMB. EMERGENCIA 60 LUM. INCAND. 1 HORA
Medida la cantidad útil descargada

**TO01400** h OF. 1ª CALEFACTOR O MECÁNICO
Medidas las horas trabajadas

**TA00200** h AYUDANTE ESPECIALISTA
Medidas las horas trabajadas

**TO01600** h OF. 1ª CERRAJERO-CHAPISTA
Medidas las horas trabajadas

**CA02200** m ANGULAR AC. GALVANIZADO 40X40X4 mm
Medida la longitud útil descargada

**IC26300** m2 CONDUCTO RECTANGULAR DE CHAPA GALV. 1 mm DE ESPESOR
Medida la superficie interior útil descargada

**TA00100** h AYUDANTE
Medidas las horas trabajadas

**IC42100** m CINTA TEXTIL DE 63mm DE ANCHURA ALUMINIZADA
Medida la cantidad útil descargada

**XT11600** m2 PANEL RÍGIDO FIBRA VIDRIO 25 mm ESP. 70 kg/m3 CARA PROT
Medida la superficie útil descargada

**IC27800** u DIFUSOR CIRCULAR ALUMINIO ANODIZADO 250 mm DIÁM. CUELLO
Medida la cantidad útil descargada

**IC49900** u PUENTE MONTAJE DE AC. PARA DIFUSOR 225-250 mm DIM. CUELLO
Medida la cantidad útil descargada

**IC42800** u MARCO DE CHAPA GALV. O MADERA PARA REJILLA DE 500x250 mm
Medida la cantidad útil descargada

**IC57200** u REJILLA LAMAS HOR. ORIENT. UNA A UNA AL. ANOD. 500x250 mm
Medida la cantidad útil descargada

**IC42500** u MARCO DE CHAPA GALV. O MADERA PARA REJILLA DE 350x200 mm
Medida la cantidad útil descargada

**IC56900** u REJILLA LAMAS HOR. ORIENT. UNA A UNA AL. ANOD. 350x200 mm
Medida la cantidad útil descargada

**TO01900** h OF. 1ª FONTANERO
Medidas las horas trabajadas

**IF28000** m TUBO COBRE DIÁM. 13/15 mm
Medida la longitud útil descargada

**IF92974** m TUBO CORRUGADO P/POLIETILENO DIÁM. 25 mm
Medida la longitud útil descargada

**IF28200** m TUBO COBRE DIÁM. 16/18 mm
Medida la longitud útil descargada

**XT00900** m COQUILLA ESP. ELAST. POLIET. 0,040 W/mºC 28x10 mm DIÁM. x ESP
Medida la longitud útil descargada

**IF21800** u LLAVE PASO CROMADA 3/4" (15/20 mm) CALIDAD MEDIA
Medida la cantidad útil descargada

**AA00300** m3 ARENA GRUESA
Medido el volumen aparente útil descargado

**SC00600** m TUBO PVC DIÁM. 125 mm 4 kg/cm2
Medida la longitud útil descargada

**MR00200** h PISÓN MECÁNICO MANUAL
Medidas las horas trabajadas

**IF22800** m MANGUETÓN PVC DIÁM. 93 mm
Medida la longitud útil descargada

**IF10000** u EQUIPO GRIFERIA MONOBLOC PILETA DE 1ª C
Medida la cantidad útil descargada

**IF16700** u JUEGO DE RAMALILLOS
Medida la cantidad útil descargada

**IF30600** u VÁLVULA DESAGUE LAVADERO C/TAPON
Medida la cantidad útil descargada

**IF17200** u JUEGO TORNILLOS FIJACIÓN CROMADOS CAL. MEDIA
Medida la cantidad útil descargada

**IF23900** u PILETA VERTEDERO PORC. C. BLANCO DE 0,50 m CAL. MEDIA
Medida la cantidad útil descargada

**IF24700** u REJA CROMADA Y ALMOHADILLA
Medida la cantidad útil descargada

**IP03100** u DETECTOR ÓPTICO DE HUMO
Medida la cantidad útil descargada

**IP16910** u BUS DE COMUNICACIÓN
Medida la cantidad útil descargada

**KA02600** m2 PUERTA CORTAFUEGO ABATIBLE 1 HOJA TIPO EI2/120
Medida la superficie útil descargada de fuera a fuera del cerco

**IP07800** u EXTINTOR MÓVIL, POLVO ABC, 6 kg EFICACIA 8-A, 39-B
Medida la cantidad útil descargada

**IE12100** m TUBO PVC FLEXIBLE CORRUGADO DIÁM. 23 mm
Medida la longitud útil descargada

**TO02000** h OF. 1ª INSTALADOR
Medidas las horas trabajadas

**ME00300** h PALA CARGADORA
Medidas las horas trabajadas

**EW00001** t TRANSPORTE INTERIOR MANUAL
Medido el peso real descargado en obra

**EM00100** t CANON GESTION DE RESIDUOS DE MADERA
Medido el peso real descargado en almacén

**EH00100** m3 CANON GESTION DE RESIDUOS PETREOS
Medido el peso real descargado en almacén

**HC05240** u MASCARILLA POLIPROP. PARTÍCULAS VÁLVULA ALTA CAL
Medida la cantidad útil descargada

**HC03500** u GAFAS ANTI-POLVO DE VINILO CON VENTILACION
Medida la cantidad útil descargada

**HC03350** u GAFAS ANTI-IMPACTO DE MONTURA ACETATO P. LATERALES
Medida la cantidad útil descargada

**HC00350** u AMORTIGUADOR DE RUIDO DE ALMOHADILLAS USO CASCO
Medida la cantidad útil descargada

**HC04210** u PAR DE GUANTES RIESGOS MECÁNICOS MEDIOS PIEL VACUNO
Medida la cantidad útil descargada

**HC04800** u PAR DE GUANTES AISLANTES BT. 2500 V
Medida la cantidad útil descargada

**HC04400** u PAR DE GUANTES NEOPRENO
Medida la cantidad útil descargada

**HC00660** u PAR DE BOTAS AGUA PVC PUNTERA Y PLANTILLA METAL
Medida la cantidad útil descargada

**HC00650** u PAR DE BOTAS AGUA PVC
Medida la cantidad útil descargada

**HC01500** u CASCO DE SEGURIDAD ESTANDAR
Medida la cantidad útil descargada

**HC05620** u PANTALLA SOLDADURA ELÉCTRICA DE CABEZA ADAPT
Medida la cantidad útil descargada

**HC05100** u MANDIL PARA TRABAJOS DE SOLDADURA
Medida la cantidad útil descargada

**HC00670** u PAR DE POLAINAS DE CUERO
Medida la cantidad útil descargada

**HC04900** u PAR DE MANGUITOS PARA SOLDADURA
Medida la cantidad útil descargada

**HC01610** u TRAJE DE PROTECCIÓN LLUVIA
Medida la cantidad útil descargada

**HC03100** u FILTRO CONTRA PINTURA, HUMOS, SOLDADURA
Medida la cantidad útil descargada

**HC05330** u SEMIMÁSCARA RESPIRATORIA PINTURA, 2 VÁLVULAS
Medida la cantidad útil descargada

**HV00500** u EXTRACTOR DE AIRE 1000 m3/h
Medida la cantidad útil descargada

**HS02800** m CORDÓN BALIZAMIENTO
Medida la longitud útil descargada

**HS02900** u SOPORTE CORDÓN BALIZAMIENTO
Medida la cantidad útil descargada

**HW00400** u RECONOCIMIENTO MEDICO ESPECÍFICO ANUAL POR OBRERO
Medida la cantidad útil descargada

**GA00200** l PLASTIFICANTE
Medida la cantidad útil descargada

**GC00200** t CEMENTO CEM II/A-L 32,5 N EN SACOS
Medido el peso útil descargado

**GE00100** t ESCAYOLA E-30 ENVASADA
Medido el peso útil descargado

**GY00100** t YESO BLANCO YF
Medido el peso útil descargado

**GY00200** t YESO NEGRO YG
Medido el peso útil descargado

**ME00400** h RETROEXCAVADORA
Medidas las horas trabajadas

**MK00300** h CARRETILLA MECÁNICA BASCULANTE 1 m3
Medidas las horas trabajadas

**TO02200** h OFICIAL 2ª
Medidas las horas trabajadas
